# Embalatge de mobiliari i equipament de lloc de treball

- Propietat de l'arxiu: CYPE Ingenieros S.A.
- Format: FIEBDC-3/2016
- Programa: Generador de preus de la construcció. CYPE Ingenieros, S.A.
- Data: 17/06/2024
- Divisa: EUR
- Costos indirectes: 3 %
- IVA: 21 %

## 0 Actuacions prèvies

### 0M Equipament

#### 0ME Embalatge

**0ME012** m³ Embalatge de mobiliari i equipament de lloc de treball.
Subministrament i col·locació de làmines de polietilè transparent, film alveolar i caixes de cartró, per a embalatge de mobiliari i equipament de lloc de treball format per taula amb calaixera adossada i independent, cadires, paperera, armari, ordinador, documentació, accessoris; per al seu transport fins al lloc d'emmagatzematge. Inclús grànuls de poliestirè expandit per a les caixes, cinta autoadhesiva, i recollida i càrrega de restes sobre camió o contenidor.
Inclou: Embalatge de l'equipament. Neteja i retirada de restes a contenidor.
Criteri d'amidament de projecte: Volum mesurat segons documentació gràfica de Projecte.
Criteri de mesura d'obra: Es mesurarà el volum realment executat segons especificacions de Projecte.

| Codi | Ut | Descripció | Rendiment | Preu | Import |
|---|---|---|---|---|---|
| mo113 | h | Peó ordinari construcció. (mà d'obra) | 0.955 | 23.81 | 22.739 |
| % | % | Costos directes complementaris | 2 % | 22.739 | 0.455 |
|  |  | Costos directes |  |  | 23.194 |
