# Estintolament de pilar de formigó armat

- Propietat de l'arxiu: CYPE Ingenieros S.A.
- Format: FIEBDC-3/2016
- Programa: Generador de preus de la construcció. CYPE Ingenieros, S.A.
- Data: 17/06/2024
- Divisa: EUR
- Costos indirectes: 3 %
- IVA: 21 %

## 0 Actuacions prèvies

### 0P Encofrats, estintolaments i cintres

#### 0PB Elements estructurals verticals

**0PB030** U Estintolament de pilar de formigó armat.
Execució d'estintolament de pilar de formigó armat, fins deixar-ho sense càrrega abans d'iniciar les feines de reforç i reparació de les seves armadures, compost per 500 kg de perfils laminats d'acer UNE-EN 10025 S235JR col·locats en les dues cares del pilar. També elements de travada i fixació amb l'estructura portant, minves, talls, soldadures i treballs de muntatge, posada en càrrega i retirada de l'estintolament després del seu ús, amb els mitjans adequats.
Inclou: Replanteig i marcat d'eixos de recolzo en les cares del pilar. Neteja i anivellació de la superfície de suport. Instal·lació i posta en càrrega de l'estintolament. Desmuntatge i retirada de l'estintolament després de la finalització de les obres.
Criteri d'amidament de projecte: Nombre d'unitats previstes, segons documentació gràfica de Projecte.
Criteri de mesura d'obra: Es mesurarà el nombre d'unitats realment executades segons especificacions de Projecte.

| Codi | Ut | Descripció | Rendiment | Preu | Import |
|---|---|---|---|---|---|
| mt07ala010aeb | kg | Acer laminat UNE-EN 10025 S235JR, en perfils laminats en calent, peces simples, per aplicacions estructurals, acabat amb emprimació antioxidant. Treballat i muntat en taller, per a col·locar amb unions soldades en obra. (material) | 500 | 1.49 | 745.000 |
| mo047 | h | Oficial 1ª muntador d'estructura metàl·lica. (mà d'obra) | 14.928 | 28.39 | 423.806 |
| mo094 | h | Ajudant muntador d'estructura metàl·lica. (mà d'obra) | 29.857 | 25.25 | 753.889 |
| mo020 | h | Oficial 1ª construcció. (mà d'obra) | 7.464 | 28.42 | 212.127 |
| mo113 | h | Peó ordinari construcció. (mà d'obra) | 14.928 | 23.81 | 355.436 |
| % | % | Costos directes complementaris | 2 % | 2490.258 | 49.805 |
|  |  | Costos directes |  |  | 2540.063 |

Residus:
- col·locació: mt07ala010aeb; factor de residu 0.004752

## Recursos

**mt07ala010aeb** kg Acer laminat UNE-EN 10025 S235JR
Dades tècniques: Cost energètic 9.830 MJ; Emissió de CO2 0.510 kg; Codi LER 17 04 05; Massa de l'element 1 kg; Volum 0.000476 m3
