# Protecció de bastida amb lona

- Propietat de l'arxiu: CYPE Ingenieros S.A.
- Format: FIEBDC-3/2016
- Programa: Generador de preus de la construcció. CYPE Ingenieros, S.A.
- Data: 30/07/2024
- Divisa: EUR
- Costos indirectes: 3 %
- IVA: 21 %

## 0 Actuacions prèvies

### 0X Bastides i maquinària d'elevació

#### 0XA Bastides

**0XA140** m² Protecció de bastida amb lona.
Protecció de bastida amb lona de polietilè d'alta densitat, amb tractament ultraviolat, color verd (amortitzable en 2 usos).
Inclou: Col·locació de la lona i les seves fixacions. Comprovació. Desmuntatge posterior.
Criteri d'amidament de projecte: Superfície mesurada segons Estudi o Estudi Bàsic de Seguretat i Salut.

| Codi | Ut | Descripció | Rendiment | Preu | Import |
|---|---|---|---|---|---|
| mt50spr050 | m² | Lona de polietilè d'alta densitat, amb tractament ultraviolat, color verd, 60% de percentatge de tallavent, amb orificis cada 20 cm en tot el perímetre. (material) | 0.5 | 0.63 | 0.315 |
| mo113 | h | Peó ordinari construcció. (mà d'obra) | 0.18 | 23.81 | 4.286 |
| % | % | Costos directes complementaris | 2 % | 4.601 | 0.092 |
|  |  | Costos directes |  |  | 4.693 |

Residus:
- col·locació: mt50spr050; factor de residu 0.06

## Recursos

**mt50spr050** m² Lona de polietilè d'alta densitat
Dades tècniques: Cost energètic 270.924 MJ; Emissió de CO2 9.641 kg; Codi LER 17 06 04; Massa de l'element 1.96 kg; Volum 0.003267 m3
Residus:
- embalatge: re170203 Plàstic. (component de residu); rendiment 0.024 kg; Codi LER 17 02 03; Massa de l'element 1 kg; Volum 0.001667 m3
