# Grua autopropulsada amb braç telescòpic

- Propietat de l'arxiu: CYPE Ingenieros S.A.
- Format: FIEBDC-3/2016
- Programa: Generador de preus de la construcció. CYPE Ingenieros, S.A.
- Data: 30/07/2024
- Divisa: EUR
- Costos indirectes: 3 %
- IVA: 21 %

## 0 Actuacions prèvies

### 0X Bastides i maquinària d'elevació

#### 0XG Grues autopropulsades

**0XG010** h Grua autopropulsada amb braç telescòpic.
Grua autopropulsada de braç telescòpic amb una capacitat d'elevació de 50 t i 45 m d'altura màxima de treball.
Criteri d'amidament de projecte: Temps estimat.
Criteri de mesura d'obra: Amortització en forma de lloguer per hores, segons condicions definides en el contracte subscrit amb l'empresa suministradora.

| Codi | Ut | Descripció | Rendiment | Preu | Import |
|---|---|---|---|---|---|
| mq07gte010e | h | Grua autopropulsada de braç telescòpic amb una capacitat d'elevació de 50 t i 45 m d'altura màxima de treball. (maquinària) | 1 | 110.88 | 110.880 |
| % | % | Costos directes complementaris | 2 % | 110.880 | 2.218 |
|  |  | Costos directes |  |  | 113.098 |
