# Lloguer de muntacàrregues

- Propietat de l'arxiu: CYPE Ingenieros S.A.
- Format: FIEBDC-3/2016
- Programa: Generador de preus de la construcció. CYPE Ingenieros, S.A.
- Data: 17/06/2024
- Divisa: EUR
- Costos indirectes: 3 %
- IVA: 21 %

## 0 Actuacions prèvies

### 0X Bastides i maquinària d'elevació

#### 0XM Muntacàrregues

**0XM010** U Lloguer de muntacàrregues.
Lloguer mensual de muntacàrregues d'obra amb sistema d'elevació compost per cable i tambor d'enrotllat, per a transport de materials, de 4 aturades i 400 kg de càrrega màxima.
Criteri de valoració econòmica: El preu inclou el manteniment i l'assegurança de responsabilitat civil.
Inclou: Revisió periòdica per a garantir la seva estabilitat i condicions de seguretat.
Criteri d'amidament de projecte: Nombre d'unitats previstes, segons documentació gràfica de Projecte.
Criteri de mesura d'obra: Amortització en forma de lloguer mensual, segons condicions definides en el contracte subscrit amb l'empresa suministradora.

| Codi | Ut | Descripció | Rendiment | Preu | Import |
|---|---|---|---|---|---|
| mq07mon010b | U | Lloguer mensual de muntacàrregues d'obra amb cable i tambor d'enrotllament per a transport de materials de 4 parades i 400 kg de càrrega màxima. (maquinària) | 1.159 | 477.64 | 553.585 |
| % | % | Costos directes complementaris | 2 % | 553.585 | 11.072 |
|  |  | Costos directes |  |  | 564.657 |
