# Transport i retirada de grua torre

- Propietat de l'arxiu: CYPE Ingenieros S.A.
- Format: FIEBDC-3/2016
- Programa: Generador de preus de la construcció. CYPE Ingenieros, S.A.
- Data: 17/06/2024
- Divisa: EUR
- Costos indirectes: 3 %
- IVA: 21 %

## 0 Actuacions prèvies

### 0X Bastides i maquinària d'elevació

#### 0XT Grues torre

**0XT020** U Transport i retirada de grua torre.
Transport i retirada de grua torre d'obra per a elevació i transport de materials, de 50 m de fletxa, 1200 kg de càrrega màxima en punta i 40 m d'altura sota ganxo.
Criteri d'amidament de projecte: Nombre d'unitats previstes, segons documentació gràfica de Projecte.
Criteri de mesura d'obra: Es mesurarà el nombre d'unitats realment executades segons especificacions de Projecte.

| Codi | Ut | Descripció | Rendiment | Preu | Import |
|---|---|---|---|---|---|
| mq07gto020ug | U | Transport i retirada de grua torre per a transport de materials de 50 m de fletxa, 1200 kg de càrrega màxima en punta i 40 m d'alçada sota ganxo. (maquinària) | 1.159 | 1344 | 1557.696 |
| % | % | Costos directes complementaris | 2 % | 1557.696 | 31.154 |
|  |  | Costos directes |  |  | 1588.850 |
