# Muntatge i desmuntatge de grua torre

- Propietat de l'arxiu: CYPE Ingenieros S.A.
- Format: FIEBDC-3/2016
- Programa: Generador de preus de la construcció. CYPE Ingenieros, S.A.
- Data: 17/06/2024
- Divisa: EUR
- Costos indirectes: 3 %
- IVA: 21 %

## 0 Actuacions prèvies

### 0X Bastides i maquinària d'elevació

#### 0XT Grues torre

**0XT030** U Muntatge i desmuntatge de grua torre.
Muntatge i desmuntatge de grua torre d'obra per a elevació i transport de materials, de 35 m de fletxa, 750 kg de càrrega màxima en punta i 28 m d'altura sota ganxo.
Criteri de valoració econòmica: El preu no inclou la fonamentació.
Inclou: Neteja i preparació de la superfície de suport i protecció dels espais afectats. Muntatge i col·locació dels components. Desmuntatge i retirada de la grua torre.
Criteri d'amidament de projecte: Nombre d'unitats previstes, segons documentació gràfica de Projecte.
Criteri de mesura d'obra: Es mesurarà el nombre d'unitats realment executades segons especificacions de Projecte.

| Codi | Ut | Descripció | Rendiment | Preu | Import |
|---|---|---|---|---|---|
| mq07gto030gc | U | Muntatge i desmuntatge de grua torre per a transport de materials de 35 m de fletxa, 750 kg de càrrega màxima en punta i 28 m d'alçada sota ganxo. (maquinària) | 1.159 | 4211.2 | 4880.781 |
| % | % | Costos directes complementaris | 2 % | 4880.781 | 97.616 |
|  |  | Costos directes |  |  | 4978.397 |
