# Reblert en extradós, amb àrids reciclats

- Propietat de l'arxiu: CYPE Ingenieros S.A.
- Format: FIEBDC-3/2016
- Programa: Generador de preus de la construcció. CYPE Ingenieros, S.A.
- Data: 17/06/2024
- Divisa: EUR
- Costos indirectes: 3 %
- IVA: 21 %

## A Condicionament del terreny

### AD Moviment de terres en edificació

#### ADR Rebliments i compactacions

**ADR021** m³ Reblert en extradós, amb àrids reciclats.
Reblert en extradós de mur de fàbrica, amb àrid reciclat mixt de formigó i material ceràmic de 40 a 80 mm de diàmetre, i compactació en tongades successives de 20 cm d'espessor màxim amb corró vibrant de guiat manual.
Inclou: Transport i descàrrega del material de reblert a peu de tall. Estesa del material de reblert en tongades d'espessor uniforme. Compactació.
Criteri d'amidament de projecte: Volum mesurat sobre les seccions teòriques de l'excavació, segons documentació gràfica de Projecte.
Criteri de mesura d'obra: Es mesurarà el volum realment executat segons especificacions de Projecte, sense incloure els increments per excessos d'excavació no autoritzats.

| Codi | Ut | Descripció | Rendiment | Preu | Import |
|---|---|---|---|---|---|
| mt01aro010p | t | Àrid reciclat mixt de formigó i material ceràmic, de granulometria compresa entre 40 i 80 mm, subministrat mitjançant camió. (material) | 2 | 9.21 | 18.420 |
| mq04dua020b | h | Dúmper de descàrrega frontal de 2 t de càrrega útil. (maquinària) | 0.093 | 10.38 | 0.965 |
| mo113 | h | Peó ordinari construcció. (mà d'obra) | 0.115 | 23.81 | 2.738 |
| % | % | Costos directes complementaris | 2 % | 22.123 | 0.442 |
|  |  | Costos directes |  |  | 22.565 |

Residus:
- col·locació: mt01aro010p; factor de residu 0.00751766

## Recursos

**mt01aro010p** t Àrid reciclat mixt de formigó i material ceràmic
Dades tècniques: Cost energètic 71.000 MJ; Emissió de CO2 0.900 kg; Codi LER 01 04 08; Massa de l'element 1000 kg; Volum 0.666667 m3
