# Reblert per base de vas de piscina

- Propietat de l'arxiu: CYPE Ingenieros S.A.
- Format: FIEBDC-3/2016
- Programa: Generador de preus de la construcció. CYPE Ingenieros, S.A.
- Data: 17/06/2024
- Divisa: EUR
- Costos indirectes: 3 %
- IVA: 21 %

## A Condicionament del terreny

### AD Moviment de terres en edificació

#### ADR Rebliments i compactacions

**ADR035** m³ Reblert per base de vas de piscina.
Base de vas de piscina realitzada mitjançant reblert a cel obert amb grava de 20 a 30 mm de diàmetre.
Inclou: Transport i descàrrega del material de reblert a peu de tall. Estesa del material de reblert en tongades d'espessor uniforme.
Criteri d'amidament de projecte: Volum mesurat sobre els plànols de perfils transversals del Projecte, que defineixen el moviment de terres a realitzar en obra.
Criteri de mesura d'obra: Es mesurarà, en perfil compactat, el volum realment executat segons especificacions de Projecte, sense incloure els increments per excessos d'excavació no autoritzats.

| Codi | Ut | Descripció | Rendiment | Preu | Import |
|---|---|---|---|---|---|
| mt01arr010b | t | Grava de pedrera, de 20 a 30 mm de diàmetre. (material) | 2.1 | 11.5 | 24.150 |
| mq04dua020b | h | Dúmper de descàrrega frontal de 2 t de càrrega útil. (maquinària) | 0.116 | 10.38 | 1.204 |
| mo113 | h | Peó ordinari construcció. (mà d'obra) | 0.033 | 23.81 | 0.786 |
| % | % | Costos directes complementaris | 2 % | 26.140 | 0.523 |
|  |  | Costos directes |  |  | 26.663 |

Residus:
- col·locació: mt01arr010b Grava de pedrera, de 20 a 30 mm de diàmetre; factor de residu 0.00686426

## Recursos

**mt01arr010b** t Grava de pedrera, de 20 a 30 mm de diàmetre
Dades tècniques: Cost energètic 75.000 MJ; Emissió de CO2 4.000 kg; Codi LER 01 04 08; Massa de l'element 1000 kg; Volum 0.666667 m3
