# Estabilització de talussos

- Propietat de l'arxiu: CYPE Ingenieros S.A.
- Format: FIEBDC-3/2016
- Programa: Generador de preus de la construcció. CYPE Ingenieros, S.A.
- Data: 17/06/2024
- Divisa: EUR
- Costos indirectes: 3 %
- IVA: 21 %

## A Condicionament del terreny

### AD Moviment de terres en edificació

#### ADV Estabilització de talussos

**ADV020** m² Estabilització de talussos.
Estabilització de talussos mitjançant la projecció per via humida de dues capes de formigó, HM-D-400/F/12/XC2, de 10 cm de gruix total.
Inclou: Preparació de la superfície suport. Regulació de la uniformitat de la pressió de l'aire i de la velocitat. Regulació del contingut d'aigua. Projecció del material, mantenint el bec a la distància adequada. Retirada i càrrega dels productes de rebot i de les restes generades.
Criteri d'amidament de projecte: Superfície mesurada en projecció vertical, segons documentació gràfica de Projecte.
Criteri de mesura d'obra: Es mesurarà, en projecció vertical, la superfície realment executada segons especificacions de Projecte.

| Codi | Ut | Descripció | Rendiment | Preu | Import |
|---|---|---|---|---|---|
| mt10hal200b | m³ | Formigó per projectar, HM-D-400/F/12/XC2, fabricat en central. (material) | 0.13 | 92.15 | 11.980 |
| mq06gun010 | h | Gunitadora de formigó per via humida 33 kW. (maquinària) | 0.541 | 14.54 | 7.866 |
| mo020 | h | Oficial 1ª construcció. (mà d'obra) | 0.72 | 28.42 | 20.462 |
| mo113 | h | Peó ordinari construcció. (mà d'obra) | 0.36 | 23.81 | 8.572 |
| % | % | Costos directes complementaris | 2 % | 48.880 | 0.978 |
|  |  | Costos directes |  |  | 49.858 |

Residus:
- col·locació: mt10hal200b Formigó per projectar, HM-D-400/F/12/XC2, fabricat en central; factor de residu 0.00129577

## Recursos

**mt10hal200b** m³ Formigó per projectar, HM-D-400/F/12/XC2, fabricat en central
Dades tècniques: Cost energètic 1840.000 MJ; Emissió de CO2 230.000 kg; Codi LER 17 01 01; Massa de l'element 2300 kg; Volum 1.533333 m3
