# Micropou de bombament provisional

- Propietat de l'arxiu: CYPE Ingenieros S.A.
- Format: FIEBDC-3/2016
- Programa: Generador de preus de la construcció. CYPE Ingenieros, S.A.
- Data: 30/07/2024
- Divisa: EUR
- Costos indirectes: 3 %
- IVA: 21 %

## A Condicionament del terreny

### AH Exhauriments i esgotaments

#### AHP Pous de bombament

**AHP110** m Micropou de bombament provisional.
Micropou de bombament provisional, de fins a 5 m de profunditat, realitzat amb tub d'acer de 180 mm de diàmetre, per a allotjament de bomba submergible, a utilitzar en els treballs d'esgotament de l'aigua del fons de l'excavació.
Criteri de valoració econòmica: El preu no inclou la bomba submergible.
Inclou: Clavat del tub per formar el micropou. Excavació del micropou per l'interior del tub. Aplec del material retirat. Reomplert del micropou.
Criteri d'amidament de projecte: Longitud mesurada segons documentació gràfica de Projecte.
Criteri de mesura d'obra: Es mesurarà la longitud realment executada segons especificacions de Projecte.

| Codi | Ut | Descripció | Rendiment | Preu | Import |
|---|---|---|---|---|---|
| mt11dap020a | m | Micropou de bombament provisional, de fins a 5 m de profunditat, realitzat amb tub d'acer de 180 mm de diàmetre. (material) | 1 | 249.29 | 249.290 |
| % | % | Costos directes complementaris | 2 % | 249.290 | 4.986 |
|  |  | Costos directes |  |  | 254.276 |

Residus:
- col·locació: mt11dap020a Micropou de bombament provisional, de fins a 5 m de profunditat, realitzat amb tub d'acer de 180 mm de diàmetre; factor de residu 0.006

## Recursos

**mt11dap020a** m Micropou de bombament provisional, de fins a 5 m de profunditat, realitzat amb tub d'acer de 180 mm de diàmetre
Dades tècniques: Cost energètic 325.165 MJ; Emissió de CO2 16.868 kg; Codi LER 17 04 05; Massa de l'element 33 kg; Volum 0.015714 m3
Residus:
- embalatge: re170203 Plàstic. (component de residu); rendiment 0.008 kg; Codi LER 17 02 03; Massa de l'element 1 kg; Volum 0.001667 m3
