# Peces especials per a solera ventilada de formigó

- Propietat de l'arxiu: CYPE Ingenieros S.A.
- Format: FIEBDC-3/2016
- Programa: Generador de preus de la construcció. CYPE Ingenieros, S.A.
- Data: 17/06/2024
- Divisa: EUR
- Costos indirectes: 3 %
- IVA: 21 %

## A Condicionament del terreny

### AN Anivellament

#### ANV Soleres ventilades

**ANV011** U Peces especials per a solera ventilada de formigó.
Peça de tancament lateral de mòdul de 55 cm d'altura, de polipropilè i polietilè reciclats, de 56x54x50 cm, color blau, col·locada sobre base de formigó de neteja per impedir el pas del formigó cap a l'interior de les peces durant la fase d'abocament del formigó.
Inclou: Replanteig i col·locació de les peces.
Criteri d'amidament de projecte: Nombre d'unitats previstes, segons documentació gràfica de Projecte.
Criteri de mesura d'obra: Es mesurarà el nombre d'unitats realment executades segons especificacions de Projecte.

| Codi | Ut | Descripció | Rendiment | Preu | Import |
|---|---|---|---|---|---|
| mt07cid025h | U | Peça de tancament lateral de mòdul de 55 cm d'altura, de polipropilè i polietilè reciclats, de 56x54x50 cm, color blau, per a soleres ventilades. (material) | 1 | 9.72 | 9.720 |
| mo112 | h | Peó especialitzat construcció. (mà d'obra) | 0.142 | 24.59 | 3.492 |
| % | % | Costos directes complementaris | 2 % | 13.212 | 0.264 |
|  |  | Costos directes |  |  | 13.476 |

## Recursos

**mt07cid025h** U Peça de tancament lateral de mòdul de 55 cm d'altura
Dades tècniques: Cost energètic 286.713 MJ; Emissió de CO2 9.712 kg
Residus:
- embalatge: re170203 Plàstic. (component de residu); rendiment 0.016 kg; Codi LER 17 02 03; Massa de l'element 1 kg; Volum 0.001667 m3
