# Pont d'unió, per a connexió entre fonaments, em recalçament de fonamentació, a base de resina epoxi

- Propietat de l'arxiu: CYPE Ingenieros S.A.
- Format: FIEBDC-3/2016
- Programa: Generador de preus de la construcció. CYPE Ingenieros, S.A.
- Data: 17/06/2024
- Divisa: EUR
- Costos indirectes: 3 %
- IVA: 21 %

## C Fonamentacions

### CZ Recalçats

#### CZO Connexió entre fonaments

**CZO030** m² Pont d'unió, per a connexió entre fonaments, em recalçament de fonamentació, a base de resina epoxi.
Aplicació manual d'emprimació activa de dos components a base de resina epoxi, de color vermell, amb 1 kg/m² de consum mitjà, en fonamentació existent de formigó, per a connexió lateral entre la fonamentació existent i la nova fonamentació de formigó, em recalçament de fonamentació.
Criteri de valoració econòmica: El preu no inclou la nova fonamentació.
Inclou: Neteja de la superfície suport. Preparació de la mescla. Aplicació del producte.
Criteri d'amidament de projecte: Superfície mesurada segons documentació gràfica de Projecte.
Criteri de mesura d'obra: Es mesurarà la superfície realment executada segons especificacions de Projecte.

| Codi | Ut | Descripció | Rendiment | Preu | Import |
|---|---|---|---|---|---|
| mt09reh040b | kg | Emprimació activa de dos components a base de resina epoxi, de color vermell, impermeable a l'aigua, a l'oxigen, als clorurs i als olis, per a la protecció i passivació d'armadures d'acer, i com pont d'unió entre formigó o morter fresc i formigó o morter endurit (material) | 1 | 9.85 | 9.850 |
| mo112 | h | Peó especialitzat construcció. (mà d'obra) | 0.143 | 24.59 | 3.516 |
| % | % | Costos directes complementaris | 2 % | 13.366 | 0.267 |
|  |  | Costos directes |  |  | 13.633 |

Residus:
- col·locació: mt09reh040b; factor de residu 0.03

## Recursos

**mt09reh040b** kg Emprimació activa de dos components a base de resina epoxi
Dades tècniques: Cost energètic 86.761 MJ; Emissió de CO2 3.294 kg; Codi LER 17 09 04; Massa de l'element 1 kg; Volum 0.000667 m3
Residus:
- embalatge: re170203 Plàstic. (component de residu); rendiment 0.003 kg; Codi LER 17 02 03; Massa de l'element 1 kg; Volum 0.001667 m3
