# Demolició de columna de pedra

- Propietat de l'arxiu: CYPE Ingenieros S.A.
- Format: FIEBDC-3/2016
- Programa: Generador de preus de la construcció. CYPE Ingenieros, S.A.
- Data: 30/07/2024
- Divisa: EUR
- Costos indirectes: 3 %
- IVA: 21 %

## D Demolicions

### DE Estructures

#### DEC Pedreria

**DEC030** m Demolició de columna de pedra.
Desmuntatge per a la seva reutilització de columna de pedra picada de 1601 a 2500 cm² de secció, amb mitjans manuals i càrrega manual sobre camió o contenidor.
Criteri de valoració econòmica: El preu inclou el desmuntatge dels elements de fixació.
Inclou: Desmuntatge de l'element, amb apuntalament si fos necessari. Classificació i etiquetatge. Aplec dels materials a reutilitzar. Càrrega manual del material a reutilitzar sobre camió. Retirada i aplec de les restes d'obra. Neteja de les restes de l'obra. Càrrega manual de les restes d'obra sobre camió o contenidor.
Criteri d'amidament de projecte: Longitud mesurada segons documentació gràfica de Projecte.
Criteri de mesura d'obra: S'amidarà la longitud realment desmuntada segons especificacions de Projecte.

| Codi | Ut | Descripció | Rendiment | Preu | Import |
|---|---|---|---|---|---|
| mo112 | h | Peó especialitzat construcció. (mà d'obra) | 8.698 | 24.59 | 213.884 |
| mo113 | h | Peó ordinari construcció. (mà d'obra) | 8.698 | 23.81 | 207.099 |
| % | % | Costos directes complementaris | 2 % | 420.983 | 8.420 |
|  |  | Costos directes |  |  | 429.403 |
