# Demolició de mur de fàbrica

- Propietat de l'arxiu: CYPE Ingenieros S.A.
- Format: FIEBDC-3/2016
- Programa: Generador de preus de la construcció. CYPE Ingenieros, S.A.
- Data: 30/07/2024
- Divisa: EUR
- Costos indirectes: 3 %
- IVA: 21 %

## D Demolicions

### DE Estructures

#### DEF Fàbrica

**DEF040** m³ Demolició de mur de fàbrica.
Demolició de mur de fàbrica de bloc de formigó buit, revestida, amb martell pneumàtic, i càrrega manual sobre camió o contenidor.
Criteri de valoració econòmica: El preu inclou la demolició del revestiment.
Inclou: Demolició del mur de fàbrica i els seus revestiments. Fragmentació dels enderrocs en peces manejables. Retirada i arreplegat de enderrocs. Neteja de les restes de l'obra. Càrrega manual d'enderrocs sobre camió o contenidor.
Criteri d'amidament de projecte: Volum mesurat segons documentació gràfica de Projecte.
Criteri de mesura d'obra: S'amidarà el volum realment enderrocat segons especificacions de Projecte.

| Codi | Ut | Descripció | Rendiment | Preu | Import |
|---|---|---|---|---|---|
| mq05mai030 | h | Martell pneumàtic. (maquinària) | 0.791 | 4.57 | 3.615 |
| mq05pdm110 | h | Compressor portàtil dièsel mitja pressió 10 m³/min. (maquinària) | 0.396 | 7.75 | 3.069 |
| mo112 | h | Peó especialitzat construcció. (mà d'obra) | 1.717 | 24.59 | 42.221 |
| mo113 | h | Peó ordinari construcció. (mà d'obra) | 1.561 | 23.81 | 37.167 |
| % | % | Costos directes complementaris | 2 % | 86.072 | 1.721 |
|  |  | Costos directes |  |  | 87.793 |

Residus:
- demolició: ruo170101 Formigó (formigons, morters i prefabricats). (component de residu); rendiment 557.043 kg; Codi LER 17 01 01; Massa de l'element 1 kg; Volum 0.000667 m3
- demolició: ruo170103 Teules i materials ceràmics. (component de residu); rendiment 24 kg; Codi LER 17 01 03; Massa de l'element 1 kg; Volum 0.0008 m3
- demolició: ruo170802 Materials de construcció a partir de guix diferents dels especificats en el codi 17 08 01. (component de residu); rendiment 60 kg; Codi LER 17 08 02; Massa de l'element 1 kg; Volum 0.001 m3
