# Demolició de volta de fàbrica

- Propietat de l'arxiu: CYPE Ingenieros S.A.
- Format: FIEBDC-3/2016
- Programa: Generador de preus de la construcció. CYPE Ingenieros, S.A.
- Data: 30/07/2024
- Divisa: EUR
- Costos indirectes: 3 %
- IVA: 21 %

## D Demolicions

### DE Estructures

#### DEF Fàbrica

**DEF050** m² Demolició de volta de fàbrica.
Demolició de volta de fàbrica de maó ceràmic buit de 1 1/2 peus d'espessor, amb martell pneumàtic, i càrrega manual sobre camió o contenidor.
Inclou: Demolició de l'element. Fragmentació dels enderrocs en peces manejables. Retirada i arreplegat de enderrocs. Neteja de les restes de l'obra. Càrrega manual d'enderrocs sobre camió o contenidor.
Criteri d'amidament de projecte: Superfície mesurada pel seu intradós en veritable magnitud, segons documentació gràfica de Projecte.
Criteri de mesura d'obra: S'amidarà, pel intradós, la superfície realment enderrocada segons especificacions de Projecte.

| Codi | Ut | Descripció | Rendiment | Preu | Import |
|---|---|---|---|---|---|
| mq05mai030 | h | Martell pneumàtic. (maquinària) | 0.348 | 4.57 | 1.590 |
| mq05pdm110 | h | Compressor portàtil dièsel mitja pressió 10 m³/min. (maquinària) | 0.174 | 7.75 | 1.349 |
| mo112 | h | Peó especialitzat construcció. (mà d'obra) | 0.446 | 24.59 | 10.967 |
| mo113 | h | Peó ordinari construcció. (mà d'obra) | 0.223 | 23.81 | 5.310 |
| % | % | Costos directes complementaris | 2 % | 19.216 | 0.384 |
|  |  | Costos directes |  |  | 19.600 |

Residus:
- demolició: ruo170101 Formigó (formigons, morters i prefabricats). (component de residu); rendiment 55.982 kg; Codi LER 17 01 01; Massa de l'element 1 kg; Volum 0.000667 m3
- demolició: ruo170102 Maons. (component de residu); rendiment 288.149 kg; Codi LER 17 01 02; Massa de l'element 1 kg; Volum 0.0008 m3
