# Demolició de forjat de formigó armat, amb mitjans manuals

- Propietat de l'arxiu: CYPE Ingenieros S.A.
- Format: FIEBDC-3/2016
- Programa: Generador de preus de la construcció. CYPE Ingenieros, S.A.
- Data: 30/07/2024
- Divisa: EUR
- Costos indirectes: 3 %
- IVA: 21 %

## D Demolicions

### DE Estructures

#### DEH Formigó

**DEH020** m² Demolició de forjat de formigó armat, amb mitjans manuals.
Demolició de llosa massissa de formigó armat de fins a 20 cm de cantell total, amb mitjans manuals, martell pneumàtic i equip de oxitall, previ aixecat del paviment i la seva base, i càrrega manual sobre camió o contenidor.
Criteri de valoració econòmica: El preu no inclou l'aixecat del paviment.
Inclou: Replanteig de la superfície de forjat a demolir. Demolició de l'element. Cort de les armadures. Fragmentació dels enderrocs en peces manejables. Retirada i arreplegat de enderrocs. Neteja de les restes de l'obra. Càrrega manual d'enderrocs sobre camió o contenidor.
Criteri d'amidament de projecte: Superfície mesurada segons documentació gràfica de Projecte.
Criteri de mesura d'obra: S'amidarà la superfície realment enderrocada segons especificacions de Projecte.

| Codi | Ut | Descripció | Rendiment | Preu | Import |
|---|---|---|---|---|---|
| mq05mai030 | h | Martell pneumàtic. (maquinària) | 1.043 | 4.57 | 4.767 |
| mq05pdm110 | h | Compressor portàtil dièsel mitja pressió 10 m³/min. (maquinària) | 0.522 | 7.75 | 4.046 |
| mq08sol010 | h | Equip d'oxitall, amb acetilè com combustible i oxigen com comburent. (maquinària) | 0.313 | 8.25 | 2.582 |
| mo019 | h | Oficial 1ª soldador. (mà d'obra) | 0.401 | 28.86 | 11.573 |
| mo112 | h | Peó especialitzat construcció. (mà d'obra) | 1.338 | 24.59 | 32.901 |
| mo113 | h | Peó ordinari construcció. (mà d'obra) | 1.004 | 23.81 | 23.905 |
| % | % | Costos directes complementaris | 2 % | 79.774 | 1.595 |
|  |  | Costos directes |  |  | 81.369 |

Residus:
- demolició: ruo170101 Formigó (formigons, morters i prefabricats). (component de residu); rendiment 460 kg; Codi LER 17 01 01; Massa de l'element 1 kg; Volum 0.000667 m3
- demolició: ruo170405 Ferro i acer. (component de residu); rendiment 22 kg; Codi LER 17 04 05; Massa de l'element 1 kg; Volum 0.000476 m3
