# Demolició de pilar de fusta

- Propietat de l'arxiu: CYPE Ingenieros S.A.
- Format: FIEBDC-3/2016
- Programa: Generador de preus de la construcció. CYPE Ingenieros, S.A.
- Data: 30/07/2024
- Divisa: EUR
- Costos indirectes: 3 %
- IVA: 21 %

## D Demolicions

### DE Estructures

#### DEM Fusta

**DEM030** m Demolició de pilar de fusta.
Demolició de pilar de fusta de fins a 1600 cm² de secció, amb mitjans manuals i motoserra, i càrrega manual sobre camió o contenidor.
Inclou: Demolició de l'element. Fragmentació dels enderrocs en peces manejables. Retirada i arreplegat de enderrocs. Neteja de les restes de l'obra. Càrrega manual d'enderrocs sobre camió o contenidor.
Criteri d'amidament de projecte: Longitud mesurada segons documentació gràfica de Projecte.
Criteri de mesura d'obra: S'amidarà la longitud realment enderrocada segons especificacions de Projecte.

| Codi | Ut | Descripció | Rendiment | Preu | Import |
|---|---|---|---|---|---|
| mq09sie010 | h | Serra de cadena a benzina, de 50 cm d'espasa i 2 kW de potència. (maquinària) | 0.197 | 3.36 | 0.662 |
| mo112 | h | Peó especialitzat construcció. (mà d'obra) | 0.253 | 24.59 | 6.221 |
| mo113 | h | Peó ordinari construcció. (mà d'obra) | 0.506 | 23.81 | 12.048 |
| % | % | Costos directes complementaris | 2 % | 18.931 | 0.379 |
|  |  | Costos directes |  |  | 19.310 |

Residus:
- demolició: ruo170201 Fusta. (component de residu); rendiment 76.4 kg; Codi LER 17 02 01; Massa de l'element 1 kg; Volum 0.000909 m3
