# Desmuntatge d'entarimat en forjat de fusta

- Propietat de l'arxiu: CYPE Ingenieros S.A.
- Format: FIEBDC-3/2016
- Programa: Generador de preus de la construcció. CYPE Ingenieros, S.A.
- Data: 30/07/2024
- Divisa: EUR
- Costos indirectes: 3 %
- IVA: 21 %

## D Demolicions

### DE Estructures

#### DEM Fusta

**DEM070** m² Desmuntatge d'entarimat en forjat de fusta.
Desmuntatge d'entarimat de 3 cm de gruix, de taules encadellades de fusta, clavades a les biguetes del forjat, amb mitjans manuals, i càrrega manual sobre camió o contenidor.
Criteri de valoració econòmica: El preu inclou el desmuntatge dels elements de fixació.
Inclou: Desmuntatge de l'element. Retirada i apilament del material desmuntat. Neteja de les restes de l'obra. Càrrega manual d'enderrocs sobre camió o contenidor.
Criteri d'amidament de projecte: Superfície mesurada segons documentació gràfica de Projecte.
Criteri de mesura d'obra: S'amidarà la superfície realment desmuntada segons especificacions de Projecte.

| Codi | Ut | Descripció | Rendiment | Preu | Import |
|---|---|---|---|---|---|
| mo113 | h | Peó ordinari construcció. (mà d'obra) | 0.256 | 23.81 | 6.095 |
| % | % | Costos directes complementaris | 2 % | 6.095 | 0.122 |
|  |  | Costos directes |  |  | 6.217 |

Residus:
- demolició: ruo170201 Fusta. (component de residu); rendiment 1.433 kg; Codi LER 17 02 01; Massa de l'element 1 kg; Volum 0.000909 m3
