# Demolició de mur tàpia

- Propietat de l'arxiu: CYPE Ingenieros S.A.
- Format: FIEBDC-3/2016
- Programa: Generador de preus de la construcció. CYPE Ingenieros, S.A.
- Data: 30/07/2024
- Divisa: EUR
- Costos indirectes: 3 %
- IVA: 21 %

## D Demolicions

### DE Estructures

#### DET Terra

**DET010** m³ Demolició de mur tàpia.
Demolició de mur tàpia, amb martell pneumàtic i càrrega manual sobre camió o contenidor.
Inclou: Demolició de l'element. Fragmentació dels enderrocs en peces manejables. Retirada i arreplegat de enderrocs. Neteja de les restes de l'obra. Càrrega manual d'enderrocs sobre camió o contenidor.
Criteri d'amidament de projecte: Volum mesurat segons documentació gràfica de Projecte.
Criteri de mesura d'obra: S'amidarà el volum realment enderrocat segons especificacions de Projecte.

| Codi | Ut | Descripció | Rendiment | Preu | Import |
|---|---|---|---|---|---|
| mq05mai030 | h | Martell pneumàtic. (maquinària) | 1.848 | 4.57 | 8.445 |
| mq05pdm110 | h | Compressor portàtil dièsel mitja pressió 10 m³/min. (maquinària) | 0.924 | 7.75 | 7.161 |
| mo112 | h | Peó especialitzat construcció. (mà d'obra) | 2.371 | 24.59 | 58.303 |
| mo113 | h | Peó ordinari construcció. (mà d'obra) | 3.556 | 23.81 | 84.668 |
| % | % | Costos directes complementaris | 2 % | 158.577 | 3.172 |
|  |  | Costos directes |  |  | 161.749 |

Residus:
- demolició: ruo010413 Residus del tall i serrat de pedra diferents dels esmentats en el codi 01 04 07. (component de residu); rendiment 332 kg; Codi LER 01 04 13; Massa de l'element 1 kg; Volum 0.000667 m3
- demolició: ruo170802 Materials de construcció a partir de guix diferents dels especificats en el codi 17 08 01. (component de residu); rendiment 46 kg; Codi LER 17 08 02; Massa de l'element 1 kg; Volum 0.001 m3
