# Aixecat de passamans

- Propietat de l'arxiu: CYPE Ingenieros S.A.
- Format: FIEBDC-3/2016
- Programa: Generador de preus de la construcció. CYPE Ingenieros, S.A.
- Data: 30/07/2024
- Divisa: EUR
- Costos indirectes: 3 %
- IVA: 21 %

## D Demolicions

### DF Façanes

#### DFD Defenses en exteriors

**DFD021** m Aixecat de passamans.
Aixecat amb mitjans manuals de passamans, situat en ampit de balcó o terrassa de façana i fixat mitjançant cargolats en obra de fàbrica, amb mitjans manuals, sense deteriorar els elements constructius als quals està subjecte, i càrrega manual sobre camió o contenidor.
Criteri de valoració econòmica: El preu inclou el desmuntatge dels accessoris i dels elements de fixació.
Inclou: Aixecat de l'element. Retirada i apilament del material aixecat. Neteja de les restes de l'obra. Càrrega manual del material aixecat i restes de l'obra sobre camió o contenidor.
Criteri d'amidament de projecte: Longitud mesurada segons documentació gràfica de Projecte.
Criteri de mesura d'obra: S'amidarà la longitud realment desmuntada segons especificacions de Projecte.

| Codi | Ut | Descripció | Rendiment | Preu | Import |
|---|---|---|---|---|---|
| mo113 | h | Peó ordinari construcció. (mà d'obra) | 0.156 | 23.81 | 3.714 |
| % | % | Costos directes complementaris | 2 % | 3.714 | 0.074 |
|  |  | Costos directes |  |  | 3.788 |

Residus:
- demolició: ruo170407 Metalls mesclats. (component de residu); rendiment 0.334 kg; Codi LER 17 04 07; Massa de l'element 1 kg; Volum 0.000667 m3
