# Desmuntatge de tancament metàl·lic

- Propietat de l'arxiu: CYPE Ingenieros S.A.
- Format: FIEBDC-3/2016
- Programa: Generador de preus de la construcció. CYPE Ingenieros, S.A.
- Data: 30/07/2024
- Divisa: EUR
- Costos indirectes: 3 %
- IVA: 21 %

## D Demolicions

### DF Façanes

#### DFD Defenses en exteriors

**DFD040** U Desmuntatge de tancament metàl·lic.
Desmuntatge de tancament metàl·lic enrotllable de més de 6 m² de superfície, amb mitjans manuals, sense deteriorar els elements constructius als quals està subjecte, i càrrega manual sobre camió o contenidor.
Criteri de valoració econòmica: El preu inclou el desmuntatge dels mecanismes i dels accessoris.
Inclou: Desmuntatge de l'element. Retirada i apilament del material desmuntat. Neteja de les restes de l'obra. Càrrega manual del material desmuntat i restes de l'obra sobre camió o contenidor.
Criteri d'amidament de projecte: Nombre d'unitats previstes, segons documentació gràfica de Projecte.
Criteri de mesura d'obra: S'amidarà el nombre d'unitats realment desmuntades segons especificacions de Projecte.

| Codi | Ut | Descripció | Rendiment | Preu | Import |
|---|---|---|---|---|---|
| mo018 | h | Oficial 1ª serraller. (mà d'obra) | 0.573 | 28.86 | 16.537 |
| mo059 | h | Ajudant serraller. (mà d'obra) | 0.573 | 25.36 | 14.531 |
| mo113 | h | Peó ordinari construcció. (mà d'obra) | 0.327 | 23.81 | 7.786 |
| % | % | Costos directes complementaris | 2 % | 38.854 | 0.777 |
|  |  | Costos directes |  |  | 39.631 |

Residus:
- demolició: ruo170405 Ferro i acer. (component de residu); rendiment 107.85 kg; Codi LER 17 04 05; Massa de l'element 1 kg; Volum 0.000476 m3
