# Obertura de buit en full exterior de façana, de fàbrica vista

- Propietat de l'arxiu: CYPE Ingenieros S.A.
- Format: FIEBDC-3/2016
- Programa: Generador de preus de la construcció. CYPE Ingenieros, S.A.
- Data: 17/06/2024
- Divisa: EUR
- Costos indirectes: 3 %
- IVA: 21 %

## D Demolicions

### DF Façanes

#### DFF Fàbriques

**DFF011** m² Obertura de buit en full exterior de façana, de fàbrica vista.
Obertura de buit per a posterior col·locació de la fusteria, en full exterior de tancament de façana, de fàbrica armada, vista, formada per bloc de formigó de 30 cm d'espessor, amb martell pneumàtic, sense afectar a l'estabilitat del full o dels elements constructius contigus, i càrrega manual sobre camió o contenidor.
Criteri de valoració econòmica: El preu inclou el tall previ del contorn del forat, però no inclou el muntatge i desmuntatge de l'estintolament del buit ni la col·locació de llindes.
Inclou: Replanteig del buit en el parament. Tall previ del contorn del forat. Demolició de l'element. Fragmentació dels enderrocs en peces manejables. Retirada i arreplegat de enderrocs. Neteja de les restes de l'obra. Càrrega manual d'enderrocs sobre camió o contenidor.
Criteri d'amidament de projecte: Superfície mesurada segons documentació gràfica de Projecte.
Criteri de mesura d'obra: S'amidarà la superfície realment enderrocada segons especificacions de Projecte.

| Codi | Ut | Descripció | Rendiment | Preu | Import |
|---|---|---|---|---|---|
| mq05mai030 | h | Martell pneumàtic. (maquinària) | 0.204 | 4.57 | 0.932 |
| mq05pdm110 | h | Compressor portàtil dièsel mitja pressió 10 m³/min. (maquinària) | 0.204 | 7.75 | 1.581 |
| mo112 | h | Peó especialitzat construcció. (mà d'obra) | 0.262 | 24.59 | 6.443 |
| mo113 | h | Peó ordinari construcció. (mà d'obra) | 0.267 | 23.81 | 6.357 |
| % | % | Costos directes complementaris | 2 % | 15.313 | 0.306 |
|  |  | Costos directes |  |  | 15.619 |

Residus:
- demolició: ruo170101 Formigó (formigons, morters i prefabricats). (component de residu); rendiment 306.4 kg; Codi LER 17 01 01; Massa de l'element 1 kg; Volum 0.000667 m3
- demolició: ruo170405 Ferro i acer. (component de residu); rendiment 1 kg; Codi LER 17 04 05; Massa de l'element 1 kg; Volum 0.000476 m3
