# Demolició de tancament de façana de panells prefabricats de formigó

- Propietat de l'arxiu: CYPE Ingenieros S.A.
- Format: FIEBDC-3/2016
- Programa: Generador de preus de la construcció. CYPE Ingenieros, S.A.
- Data: 30/07/2024
- Divisa: EUR
- Costos indirectes: 3 %
- IVA: 21 %

## D Demolicions

### DF Façanes

#### DFP Pesades

**DFP010** m² Demolició de tancament de façana de panells prefabricats de formigó.
Demolició de tancament de façana format per panells prefabricats de formigó de fins a 20 cm de gruix, disposats en posició horitzontal, amb mitjans mecànics, sense deteriorar els elements constructius als quals estan subjectes, i càrrega mecànica sobre camió o contenidor.
Inclou: Demolició de l'element. Fragmentació dels enderrocs en peces manejables. Retirada i arreplegat de enderrocs. Neteja de les restes de l'obra. Càrrega mecànica d'enderrocs sobre camió o contenidor.
Criteri d'amidament de projecte: Superfície mesurada segons documentació gràfica de Projecte.
Criteri de mesura d'obra: S'amidarà la superfície realment enderrocada segons especificacions de Projecte.

| Codi | Ut | Descripció | Rendiment | Preu | Import |
|---|---|---|---|---|---|
| mq05mai030 | h | Martell pneumàtic. (maquinària) | 0.29 | 4.57 | 1.325 |
| mq05pdm110 | h | Compressor portàtil dièsel mitja pressió 10 m³/min. (maquinària) | 0.145 | 7.75 | 1.124 |
| mq01pan010a | h | Pala carregadora sobre pneumàtics de 120 kW/1,9 m³. (maquinària) | 0.002 | 45.06 | 0.090 |
| mq07gte010f | h | Grua autopropulsada de braç telescòpic amb una capacitat d'elevació de 60 t i 58 m d'altura màxima de treball. (maquinària) | 0.058 | 126.56 | 7.340 |
| mq08sol010 | h | Equip d'oxitall, amb acetilè com combustible i oxigen com comburent. (maquinària) | 0.058 | 8.25 | 0.479 |
| mo019 | h | Oficial 1ª soldador. (mà d'obra) | 0.074 | 28.86 | 2.136 |
| mo112 | h | Peó especialitzat construcció. (mà d'obra) | 0.149 | 24.59 | 3.664 |
| mo113 | h | Peó ordinari construcció. (mà d'obra) | 0.372 | 23.81 | 8.857 |
| % | % | Costos directes complementaris | 2 % | 25.015 | 0.500 |
|  |  | Costos directes |  |  | 25.515 |

Residus:
- demolició: ruo170101 Formigó (formigons, morters i prefabricats). (component de residu); rendiment 276 kg; Codi LER 17 01 01; Massa de l'element 1 kg; Volum 0.000667 m3
- demolició: ruo170302 Barreges bituminoses diferents de les especificades en el codi 17 03 01. (component de residu); rendiment 1 kg; Codi LER 17 03 02; Massa de l'element 1 kg; Volum 0.001 m3
- demolició: ruo170405 Ferro i acer. (component de residu); rendiment 3.06 kg; Codi LER 17 04 05; Massa de l'element 1 kg; Volum 0.000476 m3
