# Desmuntatge d'antena

- Propietat de l'arxiu: CYPE Ingenieros S.A.
- Format: FIEBDC-3/2016
- Programa: Generador de preus de la construcció. CYPE Ingenieros, S.A.
- Data: 30/07/2024
- Divisa: EUR
- Costos indirectes: 3 %
- IVA: 21 %

## D Demolicions

### DI Instal·lacions

#### DIA Audiovisuals

**DIA010** U Desmuntatge d'antena.
Desmuntatge d'antena col·lectiva de radio (FM) i TV via terrestre (UHF/VHF), amb mitjans manuals i recuperació del material per a la seva posterior ubicació en altre emplaçament, i càrrega manual sobre camió o contenidor.
Criteri de valoració econòmica: El preu inclou la retirada del cablejat superficial i el desmuntatge dels accessoris i dels suports de fixació.
Inclou: Desmuntatge de l'element. Classificació i etiquetatge. Aplec dels materials a reutilitzar. Càrrega manual del material a reutilitzar sobre camió. Retirada i aplec de les restes d'obra. Neteja de les restes de l'obra. Càrrega manual de les restes d'obra sobre camió o contenidor.
Criteri d'amidament de projecte: Nombre d'unitats previstes, segons documentació gràfica de Projecte.
Criteri de mesura d'obra: S'amidarà el nombre d'unitats realment desmuntades segons especificacions de Projecte.

| Codi | Ut | Descripció | Rendiment | Preu | Import |
|---|---|---|---|---|---|
| mo001 | h | Oficial 1ª instal·lador de telecomunicacions. (mà d'obra) | 2.173 | 29.34 | 63.756 |
| mo056 | h | Ajudant instal·lador de telecomunicacions. (mà d'obra) | 2.173 | 25.25 | 54.868 |
| % | % | Costos directes complementaris | 2 % | 118.624 | 2.372 |
|  |  | Costos directes |  |  | 120.996 |
