# Demolició de pou de registre

- Propietat de l'arxiu: CYPE Ingenieros S.A.
- Format: FIEBDC-3/2016
- Programa: Generador de preus de la construcció. CYPE Ingenieros, S.A.
- Data: 30/07/2024
- Divisa: EUR
- Costos indirectes: 3 %
- IVA: 21 %

## D Demolicions

### DI Instal·lacions

#### DIS Salubritat

**DIS014** m Demolició de pou de registre.
Demolició de pou de registre d'obra de fàbrica, de 100 cm de diàmetre, amb martell pneumàtic, sense deteriorar els col·lectors que poguessin enllaçar amb el pou, i càrrega manual sobre camió o contenidor.
Criteri de valoració econòmica: El preu inclou la demolició de la solera de suport.
Inclou: Demolició de l'element. Fragmentació dels enderrocs en peces manejables. Retirada i arreplegat de enderrocs. Neteja de les restes de l'obra. Càrrega manual d'enderrocs sobre camió o contenidor.
Criteri d'amidament de projecte: Longitud mesurada segons documentació gràfica de Projecte.
Criteri de mesura d'obra: S'amidarà la longitud realment enderrocada segons especificacions de Projecte.

| Codi | Ut | Descripció | Rendiment | Preu | Import |
|---|---|---|---|---|---|
| mq05mai030 | h | Martell pneumàtic. (maquinària) | 0.985 | 4.57 | 4.501 |
| mq05pdm110 | h | Compressor portàtil dièsel mitja pressió 10 m³/min. (maquinària) | 0.493 | 7.75 | 3.821 |
| mo112 | h | Peó especialitzat construcció. (mà d'obra) | 1.245 | 24.59 | 30.615 |
| mo113 | h | Peó ordinari construcció. (mà d'obra) | 1.348 | 23.81 | 32.096 |
| % | % | Costos directes complementaris | 2 % | 71.033 | 1.421 |
|  |  | Costos directes |  |  | 72.454 |

Residus:
- demolició: ruo170101 Formigó (formigons, morters i prefabricats). (component de residu); rendiment 3659.8 kg; Codi LER 17 01 01; Massa de l'element 1 kg; Volum 0.000667 m3
- demolició: ruo170102 Maons. (component de residu); rendiment 485.222 kg; Codi LER 17 01 02; Massa de l'element 1 kg; Volum 0.0008 m3
- demolició: ruo170203 Plàstic. (component de residu); rendiment 0.871 kg; Codi LER 17 02 03; Massa de l'element 1 kg; Volum 0.001667 m3
- demolició: ruo170405 Ferro i acer. (component de residu); rendiment 117.131 kg; Codi LER 17 04 05; Massa de l'element 1 kg; Volum 0.000476 m3
