# Desmuntatge de col·lector suspès

- Propietat de l'arxiu: CYPE Ingenieros S.A.
- Format: FIEBDC-3/2016
- Programa: Generador de preus de la construcció. CYPE Ingenieros, S.A.
- Data: 30/07/2024
- Divisa: EUR
- Costos indirectes: 3 %
- IVA: 21 %

## D Demolicions

### DI Instal·lacions

#### DIS Salubritat

**DIS050** m Desmuntatge de col·lector suspès.
Desmuntatge de col·lector suspès de PVC, de 200 mm de diàmetre màxim, amb mitjans manuals, i càrrega manual sobre camió o contenidor.
Criteri de valoració econòmica: El preu inclou el desmuntatge del material de subjecció, dels accessoris i de les peces especials i l'obturació de les conduccions connectades a l'element.
Inclou: Desmuntatge de l'element. Obturació de les conduccions connectades a l'element. Retirada i apilament del material desmuntat. Neteja de les restes de l'obra. Càrrega manual del material desmuntat i restes de l'obra sobre camió o contenidor.
Criteri d'amidament de projecte: Longitud mesurada en projecció horitzontal, segons documentació gràfica de Projecte.
Criteri de mesura d'obra: S'amidarà, en projecció horitzontal, la longitud realment desmuntada segons especificacions de Projecte.

| Codi | Ut | Descripció | Rendiment | Preu | Import |
|---|---|---|---|---|---|
| mo113 | h | Peó ordinari construcció. (mà d'obra) | 0.44 | 23.81 | 10.476 |
| % | % | Costos directes complementaris | 2 % | 10.476 | 0.210 |
|  |  | Costos directes |  |  | 10.686 |

Residus:
- demolició: ruo170203 Plàstic. (component de residu); rendiment 5.735 kg; Codi LER 17 02 03; Massa de l'element 1 kg; Volum 0.001667 m3
- demolició: ruo170405 Ferro i acer. (component de residu); rendiment 0.2 kg; Codi LER 17 04 05; Massa de l'element 1 kg; Volum 0.000476 m3
- demolició: ruo170904 Residus barrejats de construcció i demolició diferents dels especificats en els codis 17 09 01, 17 09 02 i 17 09 03. (component de residu); rendiment 0.023 kg; Codi LER 17 09 04; Massa de l'element 1 kg; Volum 0.000667 m3
