# Desmuntatge de ferramenta de tancament

- Propietat de l'arxiu: CYPE Ingenieros S.A.
- Format: FIEBDC-3/2016
- Programa: Generador de preus de la construcció. CYPE Ingenieros, S.A.
- Data: 30/07/2024
- Divisa: EUR
- Costos indirectes: 3 %
- IVA: 21 %

## D Demolicions

### DL Fusteria, vidres i proteccions solars

#### DLP Portes

**DLP230** U Desmuntatge de ferramenta de tancament.
Desmuntatge de ferramenta de tancament en porta interior de fusteria de fusta, amb mitjans manuals, i càrrega manual sobre camió o contenidor.
Inclou: Desmuntatge de l'element. Retirada i apilament del material desmuntat. Neteja de les restes de l'obra. Càrrega manual del material desmuntat i restes de l'obra sobre camió o contenidor.
Criteri d'amidament de projecte: Nombre d'unitats previstes, segons documentació gràfica de Projecte.
Criteri de mesura d'obra: S'amidarà el nombre d'unitats realment desmuntades segons especificacions de Projecte.

| Codi | Ut | Descripció | Rendiment | Preu | Import |
|---|---|---|---|---|---|
| mo058 | h | Ajudant fuster. (mà d'obra) | 0.148 | 25.48 | 3.771 |
| % | % | Costos directes complementaris | 2 % | 3.771 | 0.075 |
|  |  | Costos directes |  |  | 3.846 |

Residus:
- demolició: ruo170401 Coure, bronze, llautó. (component de residu); rendiment 1 kg; Codi LER 17 04 01; Massa de l'element 1 kg; Volum 0.000667 m3
