# Desmuntatge de vidre imprès

- Propietat de l'arxiu: CYPE Ingenieros S.A.
- Format: FIEBDC-3/2016
- Programa: Generador de preus de la construcció. CYPE Ingenieros, S.A.
- Data: 30/07/2024
- Divisa: EUR
- Costos indirectes: 3 %
- IVA: 21 %

## D Demolicions

### DL Fusteria, vidres i proteccions solars

#### DLV Vidres

**DLV020** m² Desmuntatge de vidre imprès.
Desmuntatge amb mitjans manuals de vidre imprès sense armar de 4 mm de gruix, fixat sobre fusteria, sense deteriorar la fusteria a la qual se subjecta, i càrrega manual sobre camió o contenidor.
Criteri de valoració econòmica: El preu inclou l'eliminació prèvia dels tascons i del material de segellat.
Inclou: Desmuntatge de l'element. Retirada i apilament del material desmuntat. Neteja de les restes de l'obra. Càrrega manual del material desmuntat i restes de l'obra sobre camió o contenidor.
Criteri d'amidament de projecte: Superfície mesurada segons documentació gràfica de Projecte.
Criteri de mesura d'obra: S'amidarà la superfície realment desmuntada segons especificacions de Projecte.

| Codi | Ut | Descripció | Rendiment | Preu | Import |
|---|---|---|---|---|---|
| mo110 | h | Ajudant vidrier. (mà d'obra) | 0.141 | 27.26 | 3.844 |
| % | % | Costos directes complementaris | 2 % | 3.844 | 0.077 |
|  |  | Costos directes |  |  | 3.921 |

Residus:
- demolició: ruo170202 Vidre. (component de residu); rendiment 10 kg; Codi LER 17 02 02; Massa de l'element 1 kg; Volum 0.001 m3
