# Desmuntatge de mampara

- Propietat de l'arxiu: CYPE Ingenieros S.A.
- Format: FIEBDC-3/2016
- Programa: Generador de preus de la construcció. CYPE Ingenieros, S.A.
- Data: 30/07/2024
- Divisa: EUR
- Costos indirectes: 3 %
- IVA: 21 %

## D Demolicions

### DP Particions

#### DPM Mampares

**DPM010** m² Desmuntatge de mampara.
Desmuntatge de mampara separadora cega formada per panells d'alumini, amb mitjans manuals i recuperació del material per a la seva posterior ubicació en altre emplaçament, sense deteriorar els elements constructius als quals se subjecta, i càrrega manual sobre camió o contenidor.
Inclou: Desmuntatge de l'element. Classificació i etiquetatge. Aplec dels materials a reutilitzar. Càrrega manual del material a reutilitzar sobre camió. Retirada i aplec de les restes d'obra. Neteja de les restes de l'obra. Càrrega manual de les restes d'obra sobre camió o contenidor.
Criteri d'amidament de projecte: Superfície mesurada segons documentació gràfica de Projecte.
Criteri de mesura d'obra: S'amidarà la superfície realment desmuntada segons especificacions de Projecte.

| Codi | Ut | Descripció | Rendiment | Preu | Import |
|---|---|---|---|---|---|
| mo011 | h | Oficial 1ª muntador. (mà d'obra) | 0.599 | 29.34 | 17.575 |
| mo080 | h | Ajudant muntador. (mà d'obra) | 0.599 | 25.28 | 15.143 |
| % | % | Costos directes complementaris | 2 % | 32.718 | 0.654 |
|  |  | Costos directes |  |  | 33.372 |
