# Obertura de buit en partició interior de fàbrica revestida

- Propietat de l'arxiu: CYPE Ingenieros S.A.
- Format: FIEBDC-3/2016
- Programa: Generador de preus de la construcció. CYPE Ingenieros, S.A.
- Data: 17/06/2024
- Divisa: EUR
- Costos indirectes: 3 %
- IVA: 21 %

## D Demolicions

### DP Particions

#### DPT Envà de fàbrica

**DPT021** m² Obertura de buit en partició interior de fàbrica revestida.
Obertura de buit per a posterior col·locació de la fusteria, en partició interior de fàbrica revestida, formada per bloc ceràmic alleugerit de 19 cm d'espessor, amb mitjans manuals, sense afectar a l'estabilitat de la partició o dels elements constructius contigus, i càrrega manual sobre camió o contenidor.
Criteri de valoració econòmica: El preu inclou el tall previ del contorn del forat, però no inclou el muntatge i desmuntatge de l'estintolament del buit ni la col·locació de llindes.
Inclou: Replanteig del buit en el parament. Tall previ del contorn del forat. Demolició de la fàbrica i els seus revestiments. Fragmentació dels enderrocs en peces manejables. Retirada i arreplegat de enderrocs. Neteja de les restes de l'obra. Càrrega manual d'enderrocs sobre camió o contenidor.
Criteri d'amidament de projecte: Superfície mesurada segons documentació gràfica de Projecte.
Criteri de mesura d'obra: S'amidarà la superfície realment enderrocada segons especificacions de Projecte.

| Codi | Ut | Descripció | Rendiment | Preu | Import |
|---|---|---|---|---|---|
| mo113 | h | Peó ordinari construcció. (mà d'obra) | 0.59 | 23.81 | 14.048 |
| % | % | Costos directes complementaris | 2 % | 14.048 | 0.281 |
|  |  | Costos directes |  |  | 14.329 |

Residus:
- demolició: ruo170101 Formigó (formigons, morters i prefabricats). (component de residu); rendiment 41.8 kg; Codi LER 17 01 01; Massa de l'element 1 kg; Volum 0.000667 m3
- demolició: ruo170102 Maons. (component de residu); rendiment 175.43 kg; Codi LER 17 01 02; Massa de l'element 1 kg; Volum 0.0008 m3
- demolició: ruo170103 Teules i materials ceràmics. (component de residu); rendiment 5.52 kg; Codi LER 17 01 03; Massa de l'element 1 kg; Volum 0.0008 m3
- demolició: ruo170203 Plàstic. (component de residu); rendiment 0.184 kg; Codi LER 17 02 03; Massa de l'element 1 kg; Volum 0.001667 m3
- demolició: ruo170407 Metalls mesclats. (component de residu); rendiment 0.347 kg; Codi LER 17 04 07; Massa de l'element 1 kg; Volum 0.000667 m3
- demolició: ruo170411 Cables diferents dels especificats en el codi 17 04 10. (component de residu); rendiment 0.171 kg; Codi LER 17 04 11; Massa de l'element 1 kg; Volum 0.000667 m3
- demolició: ruo170802 Materials de construcció a partir de guix diferents dels especificats en el codi 17 08 01. (component de residu); rendiment 17.25 kg; Codi LER 17 08 02; Massa de l'element 1 kg; Volum 0.001 m3
