# Demolició de lluernari de rajola de vidre emmotllat

- Propietat de l'arxiu: CYPE Ingenieros S.A.
- Format: FIEBDC-3/2016
- Programa: Generador de preus de la construcció. CYPE Ingenieros, S.A.
- Data: 30/07/2024
- Divisa: EUR
- Costos indirectes: 3 %
- IVA: 21 %

## D Demolicions

### DQ Cobertes

#### DQL Lluernaris

**DQL020** m² Demolició de lluernari de rajola de vidre emmotllat.
Demolició de lluernari de rajola de vidre emmotllat, amb martell pneumàtic, sense afectar a l'estabilitat dels elements constructius contigus, i càrrega manual sobre camió o contenidor.
Inclou: Demolició de l'element. Fragmentació dels enderrocs en peces manejables. Retirada i arreplegat de enderrocs. Neteja de les restes de l'obra. Càrrega manual d'enderrocs sobre camió o contenidor.
Criteri d'amidament de projecte: Superfície mesurada segons documentació gràfica de Projecte.
Criteri de mesura d'obra: S'amidarà la superfície realment enderrocada segons especificacions de Projecte.

| Codi | Ut | Descripció | Rendiment | Preu | Import |
|---|---|---|---|---|---|
| mq05mai030 | h | Martell pneumàtic. (maquinària) | 0.116 | 4.57 | 0.530 |
| mq05pdm110 | h | Compressor portàtil dièsel mitja pressió 10 m³/min. (maquinària) | 0.116 | 7.75 | 0.899 |
| mo112 | h | Peó especialitzat construcció. (mà d'obra) | 0.147 | 24.59 | 3.615 |
| mo113 | h | Peó ordinari construcció. (mà d'obra) | 0.295 | 23.81 | 7.024 |
| % | % | Costos directes complementaris | 2 % | 12.068 | 0.241 |
|  |  | Costos directes |  |  | 12.309 |

Residus:
- demolició: ruo170101 Formigó (formigons, morters i prefabricats). (component de residu); rendiment 57.5 kg; Codi LER 17 01 01; Massa de l'element 1 kg; Volum 0.000667 m3
- demolició: ruo170202 Vidre. (component de residu); rendiment 54.038 kg; Codi LER 17 02 02; Massa de l'element 1 kg; Volum 0.001 m3
- demolició: ruo170203 Plàstic. (component de residu); rendiment 0.03 kg; Codi LER 17 02 03; Massa de l'element 1 kg; Volum 0.001667 m3
- demolició: ruo170405 Ferro i acer. (component de residu); rendiment 13 kg; Codi LER 17 04 05; Massa de l'element 1 kg; Volum 0.000476 m3
