# Demolició d'esglaó

- Propietat de l'arxiu: CYPE Ingenieros S.A.
- Format: FIEBDC-3/2016
- Programa: Generador de preus de la construcció. CYPE Ingenieros, S.A.
- Data: 30/07/2024
- Divisa: EUR
- Costos indirectes: 3 %
- IVA: 21 %

## D Demolicions

### DR Revestiments i extradossats

#### DRE Escales

**DRE010** m Demolició d'esglaó.
Aixecat de revestiment d'esglaó de pedra natural, amb mitjans manuals, sense deteriorar la superfície de l'esglaó, que quedarà al descobert i preparada per al seu posterior revestiment, i càrrega manual sobre camió o contenidor.
Inclou: Aixecament del revestiment. Retirada i apilament del material aixecat. Neteja de les restes de l'obra. Càrrega manual del material aixecat i restes de l'obra sobre camió o contenidor.
Criteri d'amidament de projecte: Longitud mesurada segons documentació gràfica de Projecte.
Criteri de mesura d'obra: S'amidarà la longitud realment desmuntada segons especificacions de Projecte.

| Codi | Ut | Descripció | Rendiment | Preu | Import |
|---|---|---|---|---|---|
| mo113 | h | Peó ordinari construcció. (mà d'obra) | 0.443 | 23.81 | 10.548 |
| % | % | Costos directes complementaris | 2 % | 10.548 | 0.211 |
|  |  | Costos directes |  |  | 10.759 |

Residus:
- demolició: ruo010413 Residus del tall i serrat de pedra diferents dels esmentats en el codi 01 04 07. (component de residu); rendiment 28.89 kg; Codi LER 01 04 13; Massa de l'element 1 kg; Volum 0.000667 m3
- demolició: ruo170101 Formigó (formigons, morters i prefabricats). (component de residu); rendiment 38 kg; Codi LER 17 01 01; Massa de l'element 1 kg; Volum 0.000667 m3
