# Desmuntatge de conjunt de mobiliari de cuina

- Propietat de l'arxiu: CYPE Ingenieros S.A.
- Format: FIEBDC-3/2016
- Programa: Generador de preus de la construcció. CYPE Ingenieros, S.A.
- Data: 30/07/2024
- Divisa: EUR
- Costos indirectes: 3 %
- IVA: 21 %

## D Demolicions

### DS Equipament

#### DSC Cuines

**DSC020** m Desmuntatge de conjunt de mobiliari de cuina.
Desmuntatge de conjunt de mobiliari de cuina, amb mitjans manuals, i recuperació del material per a la seva posterior ubicació en altre emplaçament, sense afectar a l'estabilitat dels elements resistents als quals puguin estar units, i càrrega manual sobre camió o contenidor.
Criteri de valoració econòmica: El preu inclou el desmuntatge dels accessoris.
Inclou: Desmuntatge de l'element. Classificació i etiquetatge. Aplec dels materials a reutilitzar. Càrrega manual del material a reutilitzar sobre camió. Retirada i aplec de les restes d'obra. Neteja de les restes de l'obra. Càrrega manual de les restes d'obra sobre camió o contenidor.
Criteri d'amidament de projecte: Longitud mesurada segons documentació gràfica de Projecte.
Criteri de mesura d'obra: S'amidarà la longitud realment desmuntada segons especificacions de Projecte.

| Codi | Ut | Descripció | Rendiment | Preu | Import |
|---|---|---|---|---|---|
| mo020 | h | Oficial 1ª construcció. (mà d'obra) | 1.368 | 28.42 | 38.879 |
| mo077 | h | Ajudant construcció. (mà d'obra) | 1.368 | 25.28 | 34.583 |
| mo113 | h | Peó ordinari construcció. (mà d'obra) | 0.855 | 23.81 | 20.358 |
| % | % | Costos directes complementaris | 2 % | 93.820 | 1.876 |
|  |  | Costos directes |  |  | 95.696 |

Residus:
- demolició: ruo170201 Fusta. (component de residu); rendiment 45.6 kg; Codi LER 17 02 01; Massa de l'element 1 kg; Volum 0.000909 m3
- demolició: ruo170407 Metalls mesclats. (component de residu); rendiment 1.3 kg; Codi LER 17 04 07; Massa de l'element 1 kg; Volum 0.000667 m3
