# Esglaó de reixeta electrosoldada

- Propietat de l'arxiu: CYPE Ingenieros S.A.
- Format: FIEBDC-3/2016
- Programa: Generador de preus de la construcció. CYPE Ingenieros, S.A.
- Data: 27/01/2025
- Divisa: EUR
- Costos indirectes: 3 %
- IVA: 21 %

## E Estructures

### EA Acer

#### EAE Escales, passarel·les i plataformes de treball

**EAE110** U Esglaó de reixeta electrosoldada.
Esglaó recte, de 700x240 mm, format per reixeta electrosoldada antilliscant, acabat galvanitzat en calent, realitzada amb platines portants d'acer laminat UNE-EN 10025 S235JR, en perfil pla laminat en calent, de 20x2 mm, separades 34 mm entre si, separadors de vareta quadrada retorçada, d'acer amb baix contingut en carboni UNE-EN ISO 16120-2 C4D, de 4 mm de costat, separats 38 mm entre si i marc d'acer laminat UNE-EN 10025 S235JR, en perfil pla laminat en calent; i acabat frontal antilliscant, d'acer laminat UNE-EN 10025 S235JR, en perfil pla laminat en calent, encunyat, fixat mitjançant cargolat sobre muntant metàl·lic d'escala.
Criteri de valoració econòmica: El preu inclou els elements de fixació.
Inclou: Replanteig. Col·locació i fixació dels esglaons. Neteja final.
Criteri d'amidament de projecte: Nombre d'unitats previstes, segons documentació gràfica de Projecte.
Criteri de mesura d'obra: Es mesurarà el nombre d'unitats realment executades segons especificacions de Projecte.

| Codi | Ut | Descripció | Rendiment | Preu | Import |
|---|---|---|---|---|---|
| mt07rel020aaa | U | Esglaó recte, de 700x240 mm, format per reixeta electrosoldada antilliscant, acabat galvanitzat en calent, realitzada amb platines portants d'acer laminat UNE-EN 10025 S235JR, en perfil pla laminat en calent, de 20x2 mm, separades 34 mm entre si, separadors de vareta quadrada retorçada, d'acer amb baix contingut en carboni UNE-EN ISO 16120-2 C4D, de 4 mm de costat, separats 38 mm entre si i marc d'acer laminat UNE-EN 10025 S235JR, en perfil pla laminat en calent; i acabat frontal antilliscant, d'acer laminat UNE-EN 10025 S235JR, en perfil pla laminat en calent, encunyat, per cargolar, inclús elements de fixació. (material) | 1 | 20.75 | 20.750 |
| mo047 | h | Oficial 1ª muntador d'estructura metàl·lica. (mà d'obra) | 0.148 | 29.64 | 4.387 |
| mo094 | h | Ajudant muntador d'estructura metàl·lica. (mà d'obra) | 0.148 | 26.36 | 3.901 |
| % | % | Costos directes complementaris | 2 % | 29.038 | 0.581 |
|  |  | Costos directes |  |  | 29.619 |

Residus:
- col·locació: mt07rel020aaa; factor de residu 0.0053

## Recursos

**mt07rel020aaa** U Esglaó recte, de 700x240 mm
Dades tècniques: Cost energètic 73.904 MJ; Emissió de CO2 7.335 kg; Codi LER 17 04 05; Massa de l'element 2.79 kg; Volum 0.001329 m3
Residus:
- embalatge: re170203 Plàstic. (component de residu); rendiment 0.04 kg; Codi LER 17 02 03; Massa de l'element 1 kg; Volum 0.001667 m3
