# Neteja superficial de perfils metàl·lics en estructures d'acer

- Propietat de l'arxiu: CYPE Ingenieros S.A.
- Format: FIEBDC-3/2016
- Programa: Generador de preus de la construcció. CYPE Ingenieros, S.A.
- Data: 30/07/2024
- Divisa: EUR
- Costos indirectes: 3 %
- IVA: 21 %

## E Estructures

### EA Acer

#### EAK Preparació de la superfície

**EAK010** m² Neteja superficial de perfils metàl·lics en estructures d'acer.
Neteja superficial de perfils metàl·lics, llevant les restes deteriorades de pintura, protecció ignífuga i altres revestiments, mitjançant la projecció en sec de material abrasiu format per partícules de silicat d'alumini, fins a aconseguir un grau de preparació Sa 2 segons UNE-EN ISO 8501-1, eliminant gairebé tota la capa de laminació, l'òxid visible i les partícules estranyes del suport, fins a quedar un 66% de la superfície neta i de color gris i neteja posterior amb aspirador de pols, aire comprimit net i sec o raspall net, per procedir posteriorment a l'aplicació d'una protecció antioxidant.
Criteri de valoració econòmica: El preu no inclou la protecció antioxidant.
Inclou: Muntatge i preparació de l'equip. Aplicació mecànica del doll de abrasiu. Desmuntatge de l'equip. Neteja de la superfície suport. Retirada i apilament del material projectat i les restes generades. Càrrega del material projectat i les restes generades sobre camió o contenidor.
Criteri d'amidament de projecte: Superfície mesurada segons documentació gràfica de Projecte.
Criteri de mesura d'obra: Es mesurarà la superfície realment executada segons especificacions de Projecte.

| Codi | Ut | Descripció | Rendiment | Preu | Import |
|---|---|---|---|---|---|
| mt08lim010a | kg | Abrasiu para neteja mitjançant doll a pressió, format per partícules de silicat d'alumini. (material) | 2.25 | 0.25 | 0.563 |
| mq08lch010 | h | Equip de raig de sorra a pressió. (maquinària) | 0.243 | 3.2 | 0.778 |
| mq08gel010k | h | Grup electrògen insonoritzat, trifàsic, de 45 kVA de potència. (maquinària) | 0.243 | 5.38 | 1.307 |
| mo112 | h | Peó especialitzat construcció. (mà d'obra) | 0.31 | 24.59 | 7.623 |
| mo113 | h | Peó ordinari construcció. (mà d'obra) | 0.31 | 23.81 | 7.381 |
| % | % | Costos directes complementaris | 2 % | 17.652 | 0.353 |
|  |  | Costos directes |  |  | 18.005 |

Residus:
- col·locació: mt08lim010a Abrasiu para neteja mitjançant doll a pressió, format per partícules de silicat d'alumini; factor de residu 0.06

## Recursos

**mt08lim010a** kg Abrasiu para neteja mitjançant doll a pressió, format per partícules de silicat d'alumini
Dades tècniques: Cost energètic 0.194 MJ; Emissió de CO2 0.010 kg; Codi LER 17 09 04; Massa de l'element 1 kg; Volum 0.000667 m3
Residus:
- embalatge: re170203 Plàstic. (component de residu); rendiment 0.002 kg; Codi LER 17 02 03; Massa de l'element 1 kg; Volum 0.001667 m3
