# Mur estructural d'entramat lleuger de perfils (light steel framing) "PESUDO GRUPO"

- Propietat de l'arxiu: CYPE Ingenieros S.A.
- Format: FIEBDC-3/2016
- Programa: Generador de preus de la construcció. CYPE Ingenieros, S.A.
- Data: 17/06/2024
- Divisa: EUR
- Costos indirectes: 3 %
- IVA: 21 %

## E Estructures

### EA Acer

#### EAL Entramats lleugers (light steel framing)

**EAL010** U Mur estructural d'entramat lleuger de perfils (light steel framing) "PESUDO GRUPO".
Mur estructural exterior, de 1220x2600 mm, d'entramat lleuger de perfils d'acer conformat en fred, galvanitzat, tipus DX52D+Z275MA, de 0,8 mm d'espessor (light steel framing) "PESUDO GRUPO", amb una separació entre muntants de 600 mm, format per: un panell A "PESUDO GRUPO", de 1220x2600 mm. Subministrament dels perfils mecanitzats i assemblats en taller i muntatge de l'estructura en obra, considerant un grau de complexitat mig. Inclús rebló per a la unió dels perfils entre si i ancoratges mecànics, per a la fixació dels panells.
Inclou: Replanteig. Muntatge de l'estructura.
Criteri d'amidament de projecte: Nombre d'unitats previstes, segons documentació gràfica de Projecte.
Criteri de mesura d'obra: Es mesurarà el nombre d'unitats realment executades segons especificacions de Projecte.

| Codi | Ut | Descripció | Rendiment | Preu | Import |
|---|---|---|---|---|---|
| mt07lsf010ga | U | Panell A "PESUDO GRUPO", de 1220x2600 mm, per a mur estructural d'entramat lleuger de perfils d'acer conformat en fred, galvanitzat, tipus DX52D+Z275MA, de 0,8 mm d'espessor (light steel framing), amb una separació entre muntants de 600 mm i perforacions en els muntants, preperforats en taller, per al pas d'instal·lacions.; amb reblons per a la unió dels perfils entre si i ancoratges mecànics d'autoexcavat, d'acer galvanitzat per a la fixació dels panells al forjat o a la fonamentació. (material) | 1 | 44.34 | 44.340 |
| mo047 | h | Oficial 1ª muntador d'estructura metàl·lica. (mà d'obra) | 0.236 | 28.39 | 6.700 |
| mo094 | h | Ajudant muntador d'estructura metàl·lica. (mà d'obra) | 0.236 | 25.25 | 5.959 |
| % | % | Costos directes complementaris | 2 % | 56.999 | 1.140 |
|  |  | Costos directes |  |  | 58.139 |

## Recursos

**mt07lsf010ga** U Panell A "PESUDO GRUPO"
Dades tècniques: Cost energètic 503.939 MJ; Emissió de CO2 54.252 kg
Residus:
- embalatge: re150101 Envasos de paper i cartró. (component de residu); rendiment 3.59 kg; Codi LER 15 01 01; Massa de l'element 1 kg; Volum 0.001333 m3
