# Acer en forjat d'entramat lleuger de perfils (light steel framing) "PESUDO GRUPO"

- Propietat de l'arxiu: CYPE Ingenieros S.A.
- Format: FIEBDC-3/2016
- Programa: Generador de preus de la construcció. CYPE Ingenieros, S.A.
- Data: 17/06/2024
- Divisa: EUR
- Costos indirectes: 3 %
- IVA: 21 %

## E Estructures

### EA Acer

#### EAL Entramats lleugers (light steel framing)

**EAL020** kg Acer en forjat d'entramat lleuger de perfils (light steel framing) "PESUDO GRUPO".
Acer conformat en fred, galvanitzat, tipus DX52D+Z275MA, en forjat d'entramat lleuger de perfils de 0,8 mm d'espessor (light steel framing) "PESUDO GRUPO", de 300 mm de cantell, amb una separació entre armadures de 600 mm. Subministrament dels perfils mecanitzats i assemblats en taller i muntatge de l'estructura en obra, considerant un grau de complexitat mig. Inclús cargols autotaladrants per a la unió dels perfils entre si, elements de trava dels perfils i elements de fixació dels perfils a l'estructura.
Inclou: Replanteig. Muntatge de l'estructura.
Criteri d'amidament de projecte: Pes nominal mesurat segons documentació gràfica de Projecte.
Criteri de mesura d'obra: Es determinarà, a partir del pes obtingut en bàscula oficial de les unitats arribades a obra, el pes de les unitats realment executades segons especificacions de Projecte.

| Codi | Ut | Descripció | Rendiment | Preu | Import |
|---|---|---|---|---|---|
| mt07lsf050a | kg | Acer conformat en fred, galvanitzat, tipus DX52D+Z275MA, en perfils mecanitzats i assemblats en taller, de 0,8 mm d'espessor, per a forjat d'entramat lleuger de perfils (light steel framing) "PESUDO GRUPO", compost per encavallades de 300 mm de cantell, amb una separació entre armadures de 600 mm; amb cargols autotaladrants per a la unió dels perfils entre si, elements de trava dels perfils i elements de fixació dels perfils a l'estructura. (material) | 1 | 3.32 | 3.320 |
| mo047 | h | Oficial 1ª muntador d'estructura metàl·lica. (mà d'obra) | 0.017 | 28.39 | 0.483 |
| mo094 | h | Ajudant muntador d'estructura metàl·lica. (mà d'obra) | 0.017 | 25.25 | 0.429 |
| % | % | Costos directes complementaris | 2 % | 4.232 | 0.085 |
|  |  | Costos directes |  |  | 4.317 |

Residus:
- col·locació: mt07lsf050a; factor de residu 0.0038

## Recursos

**mt07lsf050a** kg Acer conformat en fred
Dades tècniques: Cost energètic 25.100 MJ; Emissió de CO2 2.560 kg; Codi LER 17 04 05; Massa de l'element 1 kg; Volum 0.000476 m3
