# Acer conformat en fred, en estructura metàl·lica lleugera autoportant de coberta inclinada

- Propietat de l'arxiu: CYPE Ingenieros S.A.
- Format: FIEBDC-3/2016
- Programa: Generador de preus de la construcció. CYPE Ingenieros, S.A.
- Data: 30/07/2024
- Divisa: EUR
- Costos indirectes: 3 %
- IVA: 21 %

## E Estructures

### EA Acer

#### EAT Estructures per a cobertes

**EAT010** kg Acer conformat en fred, en estructura metàl·lica lleugera autoportant de coberta inclinada.
Acer conformat en fred, galvanitzat, tipus DX52D+Z275MA, en estructura metàl·lica lleugera autoportant de coberta inclinada d'entramat lleuger de perfils, de les sèries omega, L, U, C o Z; amb reblons per a la unió dels perfils entre si i ancoratges mecànics per a la seva fixació.
Inclou: Replanteig. Muntatge de l'estructura.
Criteri d'amidament de projecte: Pes nominal mesurat segons documentació gràfica de Projecte.
Criteri de mesura d'obra: Es determinarà, a partir del pes obtingut en bàscula oficial de les unitats arribades a obra, el pes de les unitats realment executades segons especificacions de Projecte.

| Codi | Ut | Descripció | Rendiment | Preu | Import |
|---|---|---|---|---|---|
| mt07ali050b | kg | Acer conformat en fred, galvanitzat, tipus DX52D+Z275MA, en estructura metàl·lica lleugera autoportant de coberta inclinada d'entramat lleuger de perfils, de les sèries omega, L, U, C o Z; amb reblons per a la unió dels perfils entre si i ancoratges mecànics per a la seva fixació. (material) | 1 | 3.32 | 3.320 |
| mo047 | h | Oficial 1ª muntador d'estructura metàl·lica. (mà d'obra) | 0.018 | 28.39 | 0.511 |
| mo094 | h | Ajudant muntador d'estructura metàl·lica. (mà d'obra) | 0.018 | 25.25 | 0.455 |
| % | % | Costos directes complementaris | 2 % | 4.286 | 0.086 |
|  |  | Costos directes |  |  | 4.372 |
