# Acer laminat en calent per a reforç estructural

- Propietat de l'arxiu: CYPE Ingenieros S.A.
- Format: FIEBDC-3/2016
- Programa: Generador de preus de la construcció. CYPE Ingenieros, S.A.
- Data: 27/01/2025
- Divisa: EUR
- Costos indirectes: 3 %
- IVA: 21 %

## E Estructures

### EA Acer

#### EAZ Reforços

**EAZ010** kg Acer laminat en calent per a reforç estructural.
Acer laminat UNE-EN 10025 S235JR, en peça simple de perfils laminats en calent de les sèries IPN, IPE, HEB, HEA, HEM i UPN, acabat amb emprimació antioxidant, conformant elements d'ancoratge, treballat en taller i fixat mitjançant soldadura, per a reforç estructural col·locat a una altura de fins a 3 m.
Criteri de valoració econòmica: El preu inclou les soldadures, els talls, les escapçadures, les peces especials, els casquets i els elements auxiliars de muntatge.
Inclou: Neteja i preparació del plànol de suport. Replanteig i marcat dels eixos. Col·locació i fixació provisional de l'element. Anivellació i aplomat. Execució de les unions soldades.
Criteri d'amidament de projecte: Pes nominal mesurat segons documentació gràfica de Projecte.
Criteri de mesura d'obra: Es determinarà, a partir del pes obtingut en bàscula oficial de les unitats arribades a obra, el pes de les unitats realment executades segons especificacions de Projecte.

| Codi | Ut | Descripció | Rendiment | Preu | Import |
|---|---|---|---|---|---|
| mt07ala240aa | kg | Acer laminat UNE-EN 10025 S235JR, en peça simple de perfils laminats en calent de les sèries IPN, IPE, HEB, HEA, HEM i UPN, acabat amb emprimació antioxidant, conformant elements d'ancoratge, treballat en taller, per a col·locar en obra mitjançant soldadura, d'aplicació en reforços estructurals. (material) | 1 | 1.44 | 1.440 |
| mq08sol020 | h | Equip i elements auxiliars per soldadura elèctrica. (maquinària) | 0.058 | 3.42 | 0.198 |
| mo019 | h | Oficial 1ª soldador. (mà d'obra) | 0.074 | 30.13 | 2.230 |
| mo094 | h | Ajudant muntador d'estructura metàl·lica. (mà d'obra) | 0.074 | 26.36 | 1.951 |
| % | % | Costos directes complementaris | 2 % | 5.819 | 0.116 |
|  |  | Costos directes |  |  | 5.935 |

Residus:
- col·locació: mt07ala240aa; factor de residu 0.00576

## Recursos

**mt07ala240aa** kg Acer laminat UNE-EN 10025 S235JR
Dades tècniques: Cost energètic 9.830 MJ; Emissió de CO2 0.510 kg; Codi LER 17 04 05; Massa de l'element 1 kg; Volum 0.000476 m3
