# Columna de pedra natural

- Propietat de l'arxiu: CYPE Ingenieros S.A.
- Format: FIEBDC-3/2016
- Programa: Generador de preus de la construcció. CYPE Ingenieros, S.A.
- Data: 17/06/2024
- Divisa: EUR
- Costos indirectes: 3 %
- IVA: 21 %

## E Estructures

### EC Pedreria

#### ECP Columnes

**ECP010** U Columna de pedra natural.
Columna de granit Gris Mondariz, amb fust de secció circular de 30 cm de diàmetre, 200 cm d'alt i acabat serrat. Col·locació en obra: mitjançant el seu recolzament sobre la superfície suport.
Inclou: Replanteig d'eixos i perímetre de la columna. Col·locació de la columna. Aplomat i anivellació del conjunt. Rejuntat.
Criteri d'amidament de projecte: Nombre d'unitats previstes, segons documentació gràfica de Projecte.
Criteri de mesura d'obra: Es mesurarà el nombre d'unitats realment executades segons especificacions de Projecte.

| Codi | Ut | Descripció | Rendiment | Preu | Import |
|---|---|---|---|---|---|
| mt06cpn010aad | U | Columna de granit Gris Mondariz, amb fust de secció circular de 30 cm de diàmetre, 200 cm d'alt i acabat serrat. (material) | 1 | 688.55 | 688.550 |
| mq07gte010c | h | Grua autopropulsada de braç telescòpic amb una capacitat d'elevació de 30 t i 27 m d'altura màxima de treball. (maquinària) | 1.159 | 75.04 | 86.971 |
| mo022 | h | Oficial 1ª col·locador de pedra natural. (mà d'obra) | 3.693 | 28.42 | 104.955 |
| mo060 | h | Ajudant col·locador de pedra natural. (mà d'obra) | 3.693 | 25.28 | 93.359 |
| % | % | Costos directes complementaris | 2 % | 973.835 | 19.477 |
|  |  | Costos directes |  |  | 993.312 |

Residus:
- col·locació: mt06cpn010aad Columna de granit Gris Mondariz, amb fust de secció circular de 30 cm de diàmetre, 200 cm d'alt i acabat serrat; factor de residu 0.0133885

## Recursos

**mt06cpn010aad** U Columna de granit Gris Mondariz, amb fust de secció circular de 30 cm de diàmetre, 200 cm d'alt i acabat serrat
Dades tècniques: Cost energètic 816.005 MJ; Emissió de CO2 29.406 kg; Codi LER 01 04 13; Massa de l'element 367.57 kg; Volum 0.245047 m3
