# Consolidació superficial de mur de maçoneria

- Propietat de l'arxiu: CYPE Ingenieros S.A.
- Format: FIEBDC-3/2016
- Programa: Generador de preus de la construcció. CYPE Ingenieros, S.A.
- Data: 30/07/2024
- Divisa: EUR
- Costos indirectes: 3 %
- IVA: 21 %

## E Estructures

### EC Pedreria

#### ECY Reparacions

**ECY025** m² Consolidació superficial de mur de maçoneria.
Consolidació de la superfície deteriorada de mur de maçoneria, per tal de recuperar la resistència original sense reduir la permeabilitat de l'element ni alterar el seu aspecte, mitjançant aplicació manual amb corró o pistola d'una mà d'impregnació incolora consolidant, a base d'èster orgànic d'àcid de silici, fins a la saturació de l'element.
Inclou: Neteja de la superfície suport. Aplicació de la mà d'impregnació incolora consolidant. Eliminació de l'excés d'impregnació incolora consolidant.
Criteri d'amidament de projecte: Superfície mesurada segons documentació gràfica de Projecte.
Criteri de mesura d'obra: Es mesurarà la superfície realment executada segons especificacions de Projecte.

| Codi | Ut | Descripció | Rendiment | Preu | Import |
|---|---|---|---|---|---|
| mt28pcs050a | l | Impregnació incolora consolidant, a base d'èster orgànic d'àcid de silici, permeable al vapor d'aigua, antifloridura i antiverdet i amb resistència als àlcalis, per a aplicar amb raspall o brotxa. (material) | 0.2 | 116.26 | 23.252 |
| mo020 | h | Oficial 1ª construcció. (mà d'obra) | 0.295 | 28.42 | 8.384 |
| % | % | Costos directes complementaris | 2 % | 31.636 | 0.633 |
|  |  | Costos directes |  |  | 32.269 |

Residus:
- col·locació: mt28pcs050a; factor de residu 0.03

## Recursos

**mt28pcs050a** l Impregnació incolora consolidant
Dades tècniques: Cost energètic 15.829 MJ; Emissió de CO2 0.878 kg; Codi LER 17 09 04; Massa de l'element 0.95 kg; Volum 0.000633 m3
Residus:
- embalatge: re150104 Envasos metàl·lics. (component de residu); rendiment 0.064 kg; Codi LER 15 01 04; Massa de l'element 1 kg; Volum 0.001667 m3
