# Reblert d'extradós de volta

- Propietat de l'arxiu: CYPE Ingenieros S.A.
- Format: FIEBDC-3/2016
- Programa: Generador de preus de la construcció. CYPE Ingenieros, S.A.
- Data: 27/01/2025
- Divisa: EUR
- Costos indirectes: 3 %
- IVA: 21 %

## E Estructures

### EF Fàbrica

#### EFE Voltes

**EFE021** m³ Reblert d'extradós de volta.
Reblert d'extradós de volta amb formigó cel·lular a base de ciment i additiu plastificant-airejant, amb mitjans mecànics, de resistència a compressió 0,2 MPa i 350 kg/m³ de densitat, confeccionat en obra amb ciment gris i additiu plastificant-airejant Mastercell 100 "MBCC de Sika".
Inclou: Estesa del material de reblert en tongades d'espessor uniforme. Reglejat i anivellació de la superfície d'acabat.
Criteri d'amidament de projecte: Volum mesurat segons documentació gràfica de Projecte.
Criteri de mesura d'obra: Es mesurarà el volum realment executat segons especificacions de Projecte.

| Codi | Ut | Descripció | Rendiment | Preu | Import |
|---|---|---|---|---|---|
| mt08cem011a | kg | Ciment Pòrtland CEM II/B-L 32,5 R, color gris, en sacs, segons UNE-EN 197-1. (material) | 300 | 0.1 | 30.000 |
| mt08adb010d | kg | Additiu plastificant-airejant Mastercell 100 "MBCC de Sika" per a formigons cel·lulars. (material) | 3 | 4.38 | 13.140 |
| mt08aaa010a | m³ | Aigua. (material) | 0.4 | 1.5 | 0.600 |
| mq06cel010 | h | Equip per a la fabricació i bombament de formigó cel·lular a base de ciment i additiu plastificant-airejant, de 12 m³/h. (maquinària) | 0.348 | 25.08 | 8.728 |
| mo020 | h | Oficial 1ª construcció. (mà d'obra) | 0.739 | 29.67 | 21.926 |
| mo113 | h | Peó ordinari construcció. (mà d'obra) | 1.477 | 24.86 | 36.718 |
| % | % | Costos directes complementaris | 2 % | 111.112 | 2.222 |
|  |  | Costos directes |  |  | 113.334 |

Residus:
- col·locació: mt08cem011a Ciment Pòrtland CEM II/B-L 32,5 R, color gris, en sacs, segons UNE-EN 197-1; factor de residu 0.01512
- col·locació: mt08adb010d Additiu plastificant-airejant Mastercell 100 "MBCC de Sika" per a formigons cel·lulars; factor de residu 0.055

## Recursos

**mt08cem011a** kg Ciment Pòrtland CEM II/B-L 32,5 R, color gris, en sacs, segons UNE-EN 197-1
Dades tècniques: Cost energètic 3.769 MJ; Emissió de CO2 0.669 kg; Codi LER 17 01 01; Massa de l'element 1 kg; Volum 0.000667 m3
Residus:
- embalatge: re150101 Envasos de paper i cartró. (component de residu); rendiment 0.011 kg; Codi LER 15 01 01; Massa de l'element 1 kg; Volum 0.001333 m3
- embalatge: re170203 Plàstic. (component de residu); rendiment 0.002 kg; Codi LER 17 02 03; Massa de l'element 1 kg; Volum 0.001667 m3

**mt08adb010d** kg Additiu plastificant-airejant Mastercell 100 "MBCC de Sika" per a formigons cel·lulars
Dades tècniques: Cost energètic 34.920 MJ; Emissió de CO2 1.764 kg; Codi LER 17 09 04; Massa de l'element 1 kg; Volum 0.000667 m3
Residus:
- embalatge: re170203 Plàstic; rendiment 0.032 kg

**mt08aaa010a** m³ Aigua
Dades tècniques: Cost energètic 60.000 MJ; Emissió de CO2 30.000 kg
