# Reparació estructural de murs de fàbrica, amb morter de calç per a armar

- Propietat de l'arxiu: CYPE Ingenieros S.A.
- Format: FIEBDC-3/2016
- Programa: Generador de preus de la construcció. CYPE Ingenieros, S.A.
- Data: 17/06/2024
- Divisa: EUR
- Costos indirectes: 3 %
- IVA: 21 %

## E Estructures

### EF Fàbrica

#### EFY Reparacions

**EFY030** m² Reparació estructural de murs de fàbrica, amb morter de calç per a armar.
Reparació estructural de mur de fàbrica mitjançant l'aplicació de morter de calç hidràulica natural d'altes prestacions, color avellana clar, aplicat manualment, compost per calç hidràulica natural, tipus NHL 3,5, segons UNE-EN 459-1, àrids seleccionats i additius, amb un gruix mig de 20 mm i armadura de reforç amb malla electrosoldada, de 50 mm de passada de malla i 2 mm de diàmetre, d'acer amb baix contingut en carboni UNE-EN ISO 16120-2 C4D acabat galvanitzat.
Inclou: Neteja prèvia de la superfície. Saturació del suport amb aigua a baixa pressió. Eliminació de l'aigua sobrant amb aire comprimit. Col·locació de la malla electrosoldada amb separadors homologats. Preparació de la mescla. Aplicació del morter. Allisat i remolinat final de la superfície.
Criteri d'amidament de projecte: Superfície mesurada segons documentació gràfica de Projecte.
Criteri de mesura d'obra: Es mesurarà la superfície realment executada segons especificacions de Projecte.

| Codi | Ut | Descripció | Rendiment | Preu | Import |
|---|---|---|---|---|---|
| mt09mmr010c | kg | Morter de calç hidràulica natural d'altes prestacions, color avellana clar, compost per calç hidràulica natural, tipus NHL 3,5, segons UNE-EN 459-1, àrids seleccionats i additius, per a aplicar amb paleta, tipus GP CSIV, segons UNE-EN 998-1 i M-15, segons UNE-EN 998-2. (material) | 34 | 0.95 | 32.300 |
| mt07ame530a | m² | Malla electrosoldada, de 50 mm de passada de malla i 2 mm de diàmetre, d'acer amb baix contingut en carboni UNE-EN ISO 16120-2 C4D acabat galvanitzat. (material) | 1.2 | 2.58 | 3.096 |
| mo020 | h | Oficial 1ª construcció. (mà d'obra) | 0.473 | 28.42 | 13.443 |
| mo112 | h | Peó especialitzat construcció. (mà d'obra) | 0.473 | 24.59 | 11.631 |
| % | % | Costos directes complementaris | 2 % | 60.470 | 1.209 |
|  |  | Costos directes |  |  | 61.679 |

Residus:
- col·locació: mt07ame530a; factor de residu 0.0188

## Recursos

**mt07ame530a** m² Malla electrosoldada
Dades tècniques: Cost energètic 39.337 MJ; Emissió de CO2 3.911 kg; Codi LER 17 04 05; Massa de l'element 1.49 kg; Volum 0.00071 m3
Residus:
- embalatge: re170203 Plàstic. (component de residu); rendiment 0.02 kg; Codi LER 17 02 03; Massa de l'element 1 kg; Volum 0.001667 m3
