# Preparació de la superfície de les armadures en elements de formigó armat

- Propietat de l'arxiu: CYPE Ingenieros S.A.
- Format: FIEBDC-3/2016
- Programa: Generador de preus de la construcció. CYPE Ingenieros, S.A.
- Data: 17/06/2024
- Divisa: EUR
- Costos indirectes: 3 %
- IVA: 21 %

## E Estructures

### EH Formigó armat

#### EHK Preparació de la superfície

**EHK040** m² Preparació de la superfície de les armadures en elements de formigó armat.
Preparació de la superfície de les armadures, per a la posterior aplicació de productes reparadors i protectors, eliminant la brutícia superficial, la rovelli i tota substància que pugui disminuir l'adherència entre les armadures i el material de reparació a aplicar, fins a arribar a un grau de preparació Sa 2 ½ segons UNE-EN ISO 8501-1, mitjançant raspallat amb raspall de pues d'acer, i càrrega manual de les restes generades sobre camió o contenidor.
Inclou: Aplicació del dissolvent de greixos. Raspallat amb raspall de pues d'acer. Neteja de la superfície suport. Retirada i apilament de les restes generades. Càrrega de les restes generades sobre camió o contenidor.
Criteri d'amidament de projecte: Superfície mesurada segons documentació gràfica de Projecte.
Criteri de mesura d'obra: Es mesurarà la superfície realment executada segons especificacions de Projecte.

| Codi | Ut | Descripció | Rendiment | Preu | Import |
|---|---|---|---|---|---|
| mt08lim050 | l | Dissolvent de tricloroetilè, per a olis, grasses i resines. (material) | 0.1 | 9.65 | 0.965 |
| mo112 | h | Peó especialitzat construcció. (mà d'obra) | 0.222 | 24.59 | 5.459 |
| % | % | Costos directes complementaris | 2 % | 6.424 | 0.128 |
|  |  | Costos directes |  |  | 6.552 |

Residus:
- col·locació: mt08lim050 Dissolvent de tricloroetilè, per a olis, grasses i resines; factor de residu 0.055

## Recursos

**mt08lim050** l Dissolvent de tricloroetilè, per a olis, grasses i resines
Dades tècniques: Cost energètic 106.374 MJ; Emissió de CO2 15.707 kg; Codi LER 08 01 21; Massa de l'element 1.06 kg; Volum 0.001178 m3
Residus:
- embalatge: re150104 Envasos metàl·lics. (component de residu); rendiment 0.038 kg; Codi LER 15 01 04; Massa de l'element 1 kg; Volum 0.001667 m3
