# Impregnació hidròfuga, per a la protecció del formigó o morter enfront de la humitat, la intempèrie i les gelades

- Propietat de l'arxiu: CYPE Ingenieros S.A.
- Format: FIEBDC-3/2016
- Programa: Generador de preus de la construcció. CYPE Ingenieros, S.A.
- Data: 30/07/2024
- Divisa: EUR
- Costos indirectes: 3 %
- IVA: 21 %

## E Estructures

### EH Formigó armat

#### EHO Proteccions

**EHO210** m² Impregnació hidròfuga, per a la protecció del formigó o morter enfront de la humitat, la intempèrie i les gelades.
Aplicació manual d'una mà d'impregnació hidròfuga incolora, (rendiment: 0,2 l/m²), per a la protecció del formigó o morter enfront de la humitat, la intempèrie i les gelades.
Inclou: Neteja de la superfície suport. Aplicació del producte.
Criteri d'amidament de projecte: Superfície mesurada segons documentació gràfica de Projecte.
Criteri de mesura d'obra: Es mesurarà la superfície realment executada segons especificacions de Projecte.

| Codi | Ut | Descripció | Rendiment | Preu | Import |
|---|---|---|---|---|---|
| mt27tsg020a | l | Impregnació hidròfuga incolora, a base d'una mescla de dissolvents i derivats orgànics de silà i siloxà, resistent als raigs UV i als àlcalis, repel·lent de l'aigua i la brutícia, per a aplicació sobre superfícies de formigó, morter, maó ceràmic o pedra natural. (material) | 0.2 | 7.29 | 1.458 |
| mo038 | h | Oficial 1ª pintor. (mà d'obra) | 0.443 | 28.42 | 12.590 |
| % | % | Costos directes complementaris | 2 % | 14.048 | 0.281 |
|  |  | Costos directes |  |  | 14.329 |

Residus:
- col·locació: mt27tsg020a; factor de residu 0.0506725

## Recursos

**mt27tsg020a** l Impregnació hidròfuga incolora
Dades tècniques: Cost energètic 120.198 MJ; Emissió de CO2 4.956 kg; Codi LER 17 09 04; Massa de l'element 0.8 kg; Volum 0.000533 m3
Residus:
- embalatge: re150104 Envasos metàl·lics. (component de residu); rendiment 0.049 kg; Codi LER 15 01 04; Massa de l'element 1 kg; Volum 0.001667 m3
