# Ancoratge químic estructural sobre formigó, mitjançant cartutx d'injecció de resina, sistema WIT "WÜRTH"

- Propietat de l'arxiu: CYPE Ingenieros S.A.
- Format: FIEBDC-3/2016
- Programa: Generador de preus de la construcció. CYPE Ingenieros, S.A.
- Data: 17/06/2024
- Divisa: EUR
- Costos indirectes: 3 %
- IVA: 21 %

## E Estructures

### EH Formigó armat

#### EHW Ancoratges estructurals

**EHW002** U Ancoratge químic estructural sobre formigó, mitjançant cartutx d'injecció de resina, sistema WIT "WÜRTH".
Ancoratge químic estructural realitzat en element de formigó de 160 mm d'espessor mínim, sistema WIT "WÜRTH", format per una perforació de 18 mm de diàmetre i 125 mm de profunditat, realitzada mitjançant trepant amb martell percussor i broca, reomplert de las dues terceres parts de la perforació amb resina de polièster, lliure d'estirè, codi de comanda 5918202300, WIT-PM 200 300ML, aplicada mitjançant injecció i posterior inserció d'element de fixació compost per vareta roscada d'acer zincat qualitat 5.8, codi de comanda 5915116165, W-VD-A/S M16-20/165 "WÜRTH", de 16 mm de diàmetre i 165 mm de longitud, femella i volandera.
Inclou: Replanteig de la posició de l'ancoratge. Execució de la perforació. Neteja de la pols resultant. Preparació del cartutx. Injecció de la resina. Aplicació del parell de collament amb clau dinamomètrica. Neteja de les restes sobrants.
Criteri d'amidament de projecte: Nombre d'unitats previstes, segons documentació gràfica de Projecte.
Criteri de mesura d'obra: Es mesurarà el nombre d'unitats realment executades segons especificacions de Projecte.

| Codi | Ut | Descripció | Rendiment | Preu | Import |
|---|---|---|---|---|---|
| mt26wur050a | U | Cartutx a base de resina de polièster, lliure d'estirè, codi de comanda 5918202300, WIT-PM 200 300ML "WÜRTH", de dos components, de 300 ml, amb cànula mescladora. (material) | 0.071 | 33.75 | 2.396 |
| mt26wur090H | U | Element de fixació compost per vareta roscada d'acer zincat qualitat 5.8, codi de comanda 5915116165, W-VD-A/S M16-20/165 "WÜRTH", de 16 mm de diàmetre i 165 mm de longitud, femella i volandera. (material) | 1 | 3.67 | 3.670 |
| mq06eim065 | U | Aplicador manual per a cartutxos d'injecció de resines. (maquinària) | 0.003 | 69.32 | 0.208 |
| mo020 | h | Oficial 1ª construcció. (mà d'obra) | 0.151 | 28.42 | 4.291 |
| mo112 | h | Peó especialitzat construcció. (mà d'obra) | 0.151 | 24.59 | 3.713 |
| % | % | Costos directes complementaris | 2 % | 14.278 | 0.286 |
|  |  | Costos directes |  |  | 14.564 |

Residus:
- col·locació: mt26wur050a; factor de residu 0.03
- col·locació: mt26wur090H; factor de residu 0.02

## Recursos

**mt26wur050a** U Cartutx a base de resina de polièster
Dades tècniques: Cost energètic 69.356 MJ; Emissió de CO2 2.858 kg; Codi LER 17 09 04; Massa de l'element 0.578 kg; Volum 0.000385 m3
Residus:
- embalatge: re170203 Plàstic. (component de residu); rendiment 0.2 kg; Codi LER 17 02 03; Massa de l'element 1 kg; Volum 0.001667 m3

**mt26wur090H** U Element de fixació compost per vareta roscada d'acer zincat qualitat 5.8
Dades tècniques: Cost energètic 4.388 MJ; Emissió de CO2 0.222 kg; Codi LER 17 04 05; Massa de l'element 0.2 kg; Volum 0.000095 m3
Residus:
- embalatge: re170203 Plàstic; rendiment 0.025 kg
