# Ancoratge mecànic d'expansió, femella, sobre element de formigó

- Propietat de l'arxiu: CYPE Ingenieros S.A.
- Format: FIEBDC-3/2016
- Programa: Generador de preus de la construcció. CYPE Ingenieros, S.A.
- Data: 30/07/2024
- Divisa: EUR
- Costos indirectes: 3 %
- IVA: 21 %

## E Estructures

### EH Formigó armat

#### EHW Ancoratges estructurals

**EHW021** U Ancoratge mecànic d'expansió, femella, sobre element de formigó.
Ancoratge mecànic d'expansió, femella, d'acer inoxidable A4, M8x40, inserit en perforació de 10 mm de diàmetre i 40 mm de profunditat, realitzada mitjançant trepant amb martell percussor i broca, sobre element no fissurat, de formigó de 20 N/mm² de resistència característica mínima i 50 N/mm² de resistència característica màxima.
Criteri de valoració econòmica: El preu no inclou l'element de fixació.
Inclou: Replanteig de la posició de l'ancoratge. Execució de la perforació. Neteja de la pols resultant. Introducció de l'ancoratge. Copejament a la base del con interior amb l'estri de col·locació Neteja de les restes sobrants.
Criteri d'amidament de projecte: Nombre d'unitats previstes, segons documentació gràfica de Projecte.
Criteri de mesura d'obra: Es mesurarà el nombre d'unitats realment executades segons especificacions de Projecte.

| Codi | Ut | Descripció | Rendiment | Preu | Import |
|---|---|---|---|---|---|
| mt26wur275f | U | Ancoratge mecànic d'expansió, femella, d'acer inoxidable A4, M8x40, de 10 mm de diàmetre i 40 mm de longitud, compost per casquet d'expansió amb con interior, per a fixació sobre elements de formigó, no fissurats. (material) | 1 | 6.68 | 6.680 |
| mo020 | h | Oficial 1ª construcció. (mà d'obra) | 0.08 | 28.42 | 2.274 |
| mo112 | h | Peó especialitzat construcció. (mà d'obra) | 0.08 | 24.59 | 1.967 |
| % | % | Costos directes complementaris | 2 % | 10.921 | 0.218 |
|  |  | Costos directes |  |  | 11.139 |

Residus:
- col·locació: mt26wur275f; factor de residu 0.0175

## Recursos

**mt26wur275f** U Ancoratge mecànic d'expansió
Dades tècniques: Cost energètic 3.851 MJ; Emissió de CO2 0.330 kg; Codi LER 17 04 05; Massa de l'element 0.03 kg; Volum 0.000014 m3
Residus:
- embalatge: re170203 Plàstic. (component de residu); rendiment 0.025 kg; Codi LER 17 02 03; Massa de l'element 1 kg; Volum 0.001667 m3
