# Ancoratge mecànic d'autoexcavat sobre element de formigó

- Propietat de l'arxiu: CYPE Ingenieros S.A.
- Format: FIEBDC-3/2016
- Programa: Generador de preus de la construcció. CYPE Ingenieros, S.A.
- Data: 17/06/2024
- Divisa: EUR
- Costos indirectes: 3 %
- IVA: 21 %

## E Estructures

### EH Formigó armat

#### EHW Ancoratges estructurals

**EHW022** U Ancoratge mecànic d'autoexcavat sobre element de formigó.
Ancoratge mecànic de seguretat per autoexcavat, d'acer galvanitzat qualitat 8.8, segons UNE-EN ISO 898-1, M10x100/20, per col·locar després de la peça a fixar, de 10 mm de diàmetre i 150 mm de longitud, inserit en perforació de 20 mm de diàmetre i 100 mm de profunditat, realitzada mitjançant trepant amb martell percussor i broca, sobre element fissurat o no fissurat, de formigó de 20 N/mm² de resistència característica mínima i 50 N/mm² de resistència característica màxima.
Inclou: Replanteig de la posició de l'ancoratge. Execució de la perforació. Neteja de la pols resultant. Introducció de l'ancoratge. Col·locació de l'ancoratge. Col·locació de la peça a fixar. Aplicació del parell de collament amb clau dinamomètrica. Neteja de les restes sobrants.
Criteri d'amidament de projecte: Nombre d'unitats previstes, segons documentació gràfica de Projecte.
Criteri de mesura d'obra: Es mesurarà el nombre d'unitats realment executades segons especificacions de Projecte.

| Codi | Ut | Descripció | Rendiment | Preu | Import |
|---|---|---|---|---|---|
| mt26ahi055a | U | Ancoratge mecànic de seguretat per autoexcavat, d'acer galvanitzat qualitat 8.8, segons UNE-EN ISO 898-1, M10x100/20, per col·locar després de la peça a fixar, de 10 mm de diàmetre i 150 mm de longitud, compost per cos amb cap roscat i base en forma de con, femella, volandera, camisa amb topall per casquet d'expansió i excavat, secció de plàstic, i casquet d'expansió i excavat, per a fixació de peces de 20 mm d'espessor màxim sobre elements de formigó, fissurats o no fissurats. (material) | 1 | 36.7 | 36.700 |
| mo020 | h | Oficial 1ª construcció. (mà d'obra) | 0.094 | 28.42 | 2.671 |
| mo112 | h | Peó especialitzat construcció. (mà d'obra) | 0.094 | 24.59 | 2.311 |
| % | % | Costos directes complementaris | 2 % | 41.682 | 0.834 |
|  |  | Costos directes |  |  | 42.516 |

Residus:
- col·locació: mt26ahi055a; factor de residu 0.00530435

## Recursos

**mt26ahi055a** U Ancoratge mecànic de seguretat per autoexcavat
Dades tècniques: Cost energètic 6.184 MJ; Emissió de CO2 0.428 kg; Codi LER 17 04 05; Massa de l'element 0.092 kg; Volum 0.000044 m3
Residus:
- embalatge: re170203 Plàstic. (component de residu); rendiment 0.04 kg; Codi LER 17 02 03; Massa de l'element 1 kg; Volum 0.001667 m3
