# Ancoratge mecànic d'autoexcavat sobre element de formigó

- Propietat de l'arxiu: CYPE Ingenieros S.A.
- Format: FIEBDC-3/2016
- Programa: Generador de preus de la construcció. CYPE Ingenieros, S.A.
- Data: 17/06/2024
- Divisa: EUR
- Costos indirectes: 3 %
- IVA: 21 %

## E Estructures

### EH Formigó armat

#### EHW Ancoratges estructurals

**EHW022** U Ancoratge mecànic d'autoexcavat sobre element de formigó.
Ancoratge mecànic de seguretat per autoexcavat, d'acer galvanitzat qualitat 8.8, segons UNE-EN ISO 898-1, M12x125/30, per col·locar després de la peça a fixar, de 12 mm de diàmetre i 190 mm de longitud, inserit en perforació de 22 mm de diàmetre i 125 mm de profunditat, realitzada mitjançant trepant amb martell percussor i broca, sobre element fissurat o no fissurat, de formigó de 20 N/mm² de resistència característica mínima i 50 N/mm² de resistència característica màxima.
Inclou: Replanteig de la posició de l'ancoratge. Execució de la perforació. Neteja de la pols resultant. Introducció de l'ancoratge. Col·locació de l'ancoratge. Col·locació de la peça a fixar. Aplicació del parell de collament amb clau dinamomètrica. Neteja de les restes sobrants.
Criteri d'amidament de projecte: Nombre d'unitats previstes, segons documentació gràfica de Projecte.
Criteri de mesura d'obra: Es mesurarà el nombre d'unitats realment executades segons especificacions de Projecte.

| Codi | Ut | Descripció | Rendiment | Preu | Import |
|---|---|---|---|---|---|
| mt26ahi055h | U | Ancoratge mecànic de seguretat per autoexcavat, d'acer galvanitzat qualitat 8.8, segons UNE-EN ISO 898-1, M12x125/30, per col·locar després de la peça a fixar, de 12 mm de diàmetre i 190 mm de longitud, compost per cos amb cap roscat i base en forma de con, femella, volandera, camisa amb topall per casquet d'expansió i excavat, secció de plàstic, i casquet d'expansió i excavat, per a fixació de peces de 30 mm d'espessor màxim sobre elements de formigó, fissurats o no fissurats. (material) | 1 | 49.29 | 49.290 |
| mo020 | h | Oficial 1ª construcció. (mà d'obra) | 0.101 | 28.42 | 2.870 |
| mo112 | h | Peó especialitzat construcció. (mà d'obra) | 0.101 | 24.59 | 2.484 |
| % | % | Costos directes complementaris | 2 % | 54.644 | 1.093 |
|  |  | Costos directes |  |  | 55.737 |

Residus:
- col·locació: mt26ahi055h; factor de residu 0.00529762

## Recursos

**mt26ahi055h** U Ancoratge mecànic de seguretat per autoexcavat
Dades tècniques: Cost energètic 8.092 MJ; Emissió de CO2 0.622 kg; Codi LER 17 04 05; Massa de l'element 0.168 kg; Volum 0.00008 m3
Residus:
- embalatge: re170203 Plàstic. (component de residu); rendiment 0.04 kg; Codi LER 17 02 03; Massa de l'element 1 kg; Volum 0.001667 m3
